# Soalho tradicional sobre ripas

- Propriedade do ficheiro: CYPE Ingenieros S.A.
- Formato: FIEBDC-3/2016
- Programa: Gerador de preços para construção civil. CYPE Ingenieros, S.A.
- Data: 31/10/2024
- Âmbito geográfico: Moçambique
- Moeda: MZN
- Custos indirectos: 3 %
- IVA: 17 %

## R Revestimentos

### RS Pavimentos

#### RSM De madeira

**RSM020** m² Soalho tradicional sobre ripas.
Soalho tradicional formado por tábuas com encaixe macho-fêmea de madeira maciça de pinho da região, de 70x22 mm, colocadas a mata-juntas sobre ripas de madeira de pinho de 50x25 mm, fixadas mecanicamente ao suporte e separadas entre elas 25 cm. Inclusive juntas, afagamento, lixadela, emassado, aplicação de fundos, envernizamento final com três demãos de verniz de poliuretano de dois componentes P-6/8, recortes, cunhas de nivelação e elementos de fixação.
Inclui: Marcação dos eixos das ripas e dos níveis. Colocação, nivelação e fixação de ripas. Colocação das tábuas de madeira. Raspar e lixar a superfície. Emassamento e aplicação de primário. Envernizamento.
Critério de medição de projecto: Superfície útil, medida segundo documentação gráfica de Projecto. Não foi incrementada a medição por perdas, uma vez que na composição se considerou 5% a mais.
Critério de medição de obra: Medir-se-á a superfície realmente executada segundo especificações de Projecto.

| Código | Un | Descrição | Rendimento | Preço | Importância |
|---|---|---|---|---|---|
| mt18mva015f | m | Ripa de 70x20 mm de secção, de madeira de pinheiro-bravo (Pinus pinaster), tratada em autoclave, com classe de risco 4, segundo NP EN 335, acabamento escovado, com humidade inferior a 20%. (material) | 4 | 143.72 | 574.880 |
| mt18mva020 | Ud | Material auxiliar para colocação do soalho de madeira sobre ripas. (material) | 1 | 303.84 | 303.840 |
| mt18mta010j | m² | Tábua com encaixe macho-fêmea de madeira maciça de pinho da região, 70x22 mm, segundo EN 13226 e EN 14342. (material) | 1.02 | 1564.9 | 1596.198 |
| mt27tmp010 | l | Verniz de poliuretano de dois componentes P-6/8. (material) | 0.9 | 953.95 | 858.555 |
| mq08war160 | h | Lixadora de aplicação em pavimentos de madeira, equipada com rolos para lixa e sistema de aspiração. (equipamento) | 0.174 | 170.21 | 29.617 |
| mo025 | h | Oficial de 1ª instalador de pavimentos de madeira. (mão de obra) | 1.72 | 134.36 | 231.099 |
| mo063 | h | Ajudante de instalador de pavimentos de madeira. (mão de obra) | 0.397 | 100.44 | 39.875 |
| % | % | Custos directos complementares | 2 % | 3634.064 | 72.681 |
|  |  | Custos directos |  |  | 3706.745 |

Resíduos:
- colocação: mt18mva015f; factor de resíduo 0.014
- colocação: mt18mta010j Tábua com encaixe macho-fêmea de madeira maciça de pinho da região, 70x22 mm, segundo EN 13226 e EN 14342; factor de resíduo 0.014
- colocação: mt27tmp010 Verniz de poliuretano de dois componentes P-6/8; factor de resíduo 0.055

## Recursos

**mt18mva015f** m Ripa de 70x20 mm de secção
Dados técnicos: Custo energético 48.699 MJ; Emissão de CO2 -0.768 kg; Código LER 17 02 01; Massa do elemento 0.58 kg; Volume 0.000527 m3
Resíduos:
- embalagem: re170203 Plástico. (componente de resíduo); rendimento 0.002 kg; Código LER 17 02 03; Massa do elemento 1 kg; Volume 0.001667 m3

**mt18mta010j** m² Tábua com encaixe macho-fêmea de madeira maciça de pinho da região, 70x22 mm, segundo EN 13226 e EN 14342
Dados técnicos: Custo energético 562.391 MJ; Emissão de CO2 -8.820 kg; Código LER 17 02 01; Massa do elemento 6.69 kg; Volume 0.006082 m3
Resíduos:
- embalagem: re170203 Plástico; rendimento 0.03 kg

**mt27tmp010** l Verniz de poliuretano de dois componentes P-6/8
Dados técnicos: Custo energético 28.340 MJ; Emissão de CO2 1.683 kg; Código LER 08 01 11; Massa do elemento 0.88 kg; Volume 0.000978 m3
Resíduos:
- embalagem: re150104 Embalagens de metal. (componente de resíduo); rendimento 0.038 kg; Código LER 15 01 04; Massa do elemento 1 kg; Volume 0.001667 m3
