# Pavimento contínuo de microargamassa de cal e cimento

- Propriedade do ficheiro: CYPE Ingenieros S.A.
- Formato: FIEBDC-3/2016
- Programa: Gerador de preços para construção civil. CYPE Ingenieros, S.A.
- Data: 31/10/2024
- Âmbito geográfico: Moçambique
- Moeda: MZN
- Custos indirectos: 3 %
- IVA: 17 %

## R Revestimentos

### RS Pavimentos

#### RSQ Contínuos de microargamassa

**RSQ050** m² Pavimento contínuo de microargamassa de cal e cimento.
Pavimento contínuo de microargamassa, de 3 mm de espessura, realizado sobre superfície não absorvente. PRIMÁRIO: à base de copolímeros acrílicos em emulsão aquosa, sem diluir. CAMADA BASE: microargamassa de cal e cimento, com um tamanho máximo do inerte de 0,1 mm, cor a escolher, com resina acrílica e pigmento, em duas camadas, (0,25 kg/m² cada camada) e malha de fibra de vidro anti-álcalis, de 2,2x2,3 mm de vão de malha, de 58 g/m² de massa superficial. CAMADA DECORATIVA: microargamassa de cal e cimento, com um tamanho máximo do inerte de 0,2 mm, cor a escolher, com resina acrílica e pigmento, (0,5 kg/m²). CAMADA DE VEDAÇÃO: primário à base de copolímeros acrílicos em emulsão aquosa e verniz aquoso de poliuretano bicomponente.
Critérios considerados na determinação do preço da unidade de obra: O preço não inclui a superfície suporte.
Inclui: Limpeza da superfície suporte. Implantação das juntas de dilatação e panos de trabalho. Aplicação da camada de primário. Execução da mistura. Aplicação da camada base. Colocação da malha embebida na camada base. Lixar as pequenas aderências e imperfeições. Aplicação da camada decorativa. Aplicação da camada de vedante. Limpeza final da superfície acabada.
Critério de medição de projecto: Superfície medida em projecção horizontal, segundo documentação gráfica de Projecto.
Critério de medição de obra: Medir-se-á, em projecção horizontal, a superfície realmente executada segundo especificações de Projecto.

| Código | Un | Descrição | Rendimento | Preço | Importância |
|---|---|---|---|---|---|
| mt28mcc005a | l | Primário à base de copolímeros acrílicos em emulsão aquosa, sem diluir, para regularizar a porosidade e melhorar a aderência dos suportes não absorventes, para aplicar com rolo. (material) | 0.09 | 1122.75 | 101.048 |
| mt28mcc050a | m² | Malha de fibra de vidro anti-álcalis, de 2,2x2,3 mm de vão de malha, de 58 g/m² de massa superficial, para armar microargamassas. (material) | 1.05 | 224.55 | 235.778 |
| mt28mcc010a | kg | Microargamassa bicomponente, composto de cimento, cal, inertes seleccionados e aditivos, com um tamanho máximo do inerte de 0,1 mm, cor a escolher, como camada base, para aplicar com palustra metálica. (material) | 0.5 | 453.78 | 226.890 |
| mt28mcc009a | l | Resina acrílica em base aquosa. (material) | 0.351 | 639.96 | 224.626 |
| mt28mcc008 | Ud | Pigmento, para a coloração em massa de microcimento. (material) | 0.2 | 2993.99 | 598.798 |
| mt28mcc010f | kg | Microargamassa bicomponente, composto de cimento, cal, inertes seleccionados e aditivos, com um tamanho máximo do inerte de 0,2 mm, cor a escolher, como camada base, para aplicar com palustra metálica. (material) | 0.5 | 453.78 | 226.890 |
| mt28mcc020a | l | Primário à base de copolímeros acrílicos em emulsão aquosa, como ponte de aderência entre a microargamassa e o verniz, para aplicar com trincha, rolo ou pistola. (material) | 0.12 | 2282.92 | 273.950 |
| mt28mcc021a | l | Verniz aquoso de poliuretano bicomponente, para aplicar com trincha, rolo ou pistola. (material) | 0.15 | 3555.36 | 533.304 |
| mo020 | h | Oficial de 1ª construção. (mão de obra) | 0.973 | 134.36 | 130.732 |
| mo113 | h | Operário não qualificado construção. (mão de obra) | 1.737 | 96.77 | 168.089 |
| % | % | Custos directos complementares | 2 % | 2720.105 | 54.402 |
|  |  | Custos directos |  |  | 2774.507 |

Resíduos:
- colocação: mt28mcc005a; factor de resíduo 0.03
- colocação: mt28mcc050a; factor de resíduo 0.055
- colocação: mt28mcc010a; factor de resíduo 0.0066
- colocação: mt28mcc009a Resina acrílica em base aquosa; factor de resíduo 0.0543035
- colocação: mt28mcc010f; factor de resíduo 0.0066
- colocação: mt28mcc020a; factor de resíduo 0.03
- colocação: mt28mcc021a Verniz aquoso de poliuretano bicomponente, para aplicar com trincha, rolo ou pistola; factor de resíduo 0.0275

## Recursos

**mt28mcc005a** l Primário à base de copolímeros acrílicos em emulsão aquosa
Dados técnicos: Custo energético 75.866 MJ; Emissão de CO2 2.890 kg; Código LER 17 09 04; Massa do elemento 1 kg; Volume 0.000667 m3
Resíduos:
- embalagem: re150104 Embalagens de metal. (componente de resíduo); rendimento 0.064 kg; Código LER 15 01 04; Massa do elemento 1 kg; Volume 0.001667 m3

**mt28mcc050a** m² Malha de fibra de vidro anti-álcalis
Dados técnicos: Custo energético 6.378 MJ; Emissão de CO2 0.314 kg; Código LER 17 02 03; Massa do elemento 0.058 kg; Volume 0.000097 m3
Resíduos:
- embalagem: re170203 Plástico. (componente de resíduo); rendimento 0.024 kg; Código LER 17 02 03; Massa do elemento 1 kg; Volume 0.001667 m3

**mt28mcc010a** kg Microargamassa bicomponente
Dados técnicos: Custo energético 6.618 MJ; Emissão de CO2 0.552 kg; Código LER 17 01 01; Massa do elemento 1 kg; Volume 0.000667 m3
Resíduos:
- embalagem: re150101 Embalagens de papel e cartão. (componente de resíduo); rendimento 0.014 kg; Código LER 15 01 01; Massa do elemento 1 kg; Volume 0.001333 m3

**mt28mcc009a** l Resina acrílica em base aquosa
Dados técnicos: Custo energético 86.976 MJ; Emissão de CO2 3.310 kg; Código LER 17 09 04; Massa do elemento 1.15 kg; Volume 0.000767 m3
Resíduos:
- embalagem: re150104 Embalagens de metal; rendimento 0.046 kg

**mt28mcc010f** kg Microargamassa bicomponente
Dados técnicos: Custo energético 6.618 MJ; Emissão de CO2 0.552 kg; Código LER 17 01 01; Massa do elemento 1 kg; Volume 0.000667 m3
Resíduos:
- embalagem: re150101 Embalagens de papel e cartão; rendimento 0.014 kg

**mt28mcc020a** l Primário à base de copolímeros acrílicos em emulsão aquosa
Dados técnicos: Custo energético 75.866 MJ; Emissão de CO2 2.890 kg; Código LER 17 09 04; Massa do elemento 1 kg; Volume 0.000667 m3
Resíduos:
- embalagem: re150104 Embalagens de metal; rendimento 0.064 kg

**mt28mcc021a** l Verniz aquoso de poliuretano bicomponente, para aplicar com trincha, rolo ou pistola
Dados técnicos: Custo energético 33.294 MJ; Emissão de CO2 1.976 kg; Código LER 08 01 11; Massa do elemento 1.03 kg; Volume 0.001144 m3
Resíduos:
- embalagem: re150104 Embalagens de metal; rendimento 0.057 kg
