# Tratamento de acabamento superficial de pavimento de pedra natural

- Propriedade do ficheiro: CYPE Ingenieros S.A.
- Formato: FIEBDC-3/2016
- Programa: Gerador de preços para construção civil. CYPE Ingenieros, S.A.
- Data: 31/10/2024
- Âmbito geográfico: Moçambique
- Moeda: MZN
- Custos indirectos: 3 %
- IVA: 17 %

## R Revestimentos

### RS Pavimentos

#### RSY Reparações

**RSY032** m² Tratamento de acabamento superficial de pavimento de pedra natural.
Reparação de pavimento de pedra natural através de polimento fino com molas de até 400 mm de grão e acabamento abrilhantamento com lã de aço. Inclusive remoção de lamas procedentes do polimento fino e limpeza prévia ao abrilhantamento.
Inclui: Polimento fino. Limpeza. Abrilhantamento.
Critério de medição de projecto: Superfície medida segundo documentação gráfica de Projecto.
Critério de medição de obra: Medir-se-á a superfície realmente executada segundo especificações de Projecto.

| Código | Un | Descrição | Rendimento | Preço | Importância |
|---|---|---|---|---|---|
| mq08war155 | h | Polidora para polir ou abrilhantar pavimentos de pedra natural ou de marmorite, com prato de lã de aço ou esponja sintética. (equipamento) | 0.174 | 86.11 | 14.983 |
| mo037 | h | Oficial de 1ª polidor de pavimentos. (mão de obra) | 0.265 | 134.36 | 35.605 |
| % | % | Custos directos complementares | 2 % | 50.588 | 1.012 |
|  |  | Custos directos |  |  | 51.600 |
