# Reparação de pavimento de betão impresso, com argamassa

- Propriedade do ficheiro: CYPE Ingenieros S.A.
- Formato: FIEBDC-3/2016
- Programa: Gerador de preços para construção civil. CYPE Ingenieros, S.A.
- Data: 31/10/2024
- Âmbito geográfico: Moçambique
- Moeda: MZN
- Custos indirectos: 3 %
- IVA: 17 %

## R Revestimentos

### RS Pavimentos

#### RSY Reparações

**RSY011** m² Reparação de pavimento de betão impresso, com argamassa.
Reparação de pavimento de betão impresso com argamassa endurecedora, cor Blanco, composta de aglomerantes hidráulicos, inertes siliciosos seleccionados, resinas sintéticas, aditivos catalisadores e corantes inorgânicos, rendimento 4,5 kg/m²; acabamento impresso em relevo, prévia aplicação de desmoldante em pó, cor incolor e camada de impermeabilização final com resina em base aquosa, incolor.
Critérios considerados na determinação do preço da unidade de obra: O preço não inclui a preparação do suporte.
Inclui: Limpeza do suporte com água. Aplicação da argamassa. Aplicação do desmoldante até conseguir um cobrimento total. Impressão do betão através de moldes. Limpeza da superfície de betão, através de máquina hidrolimpadora de água a pressão. Aplicação da resina de acabamento.
Critério de medição de projecto: Superfície medida segundo documentação gráfica de Projecto.
Critério de medição de obra: Medir-se-á a superfície realmente executada segundo especificações de Projecto.

| Código | Un | Descrição | Rendimento | Preço | Importância |
|---|---|---|---|---|---|
| mt09hip005ba | kg | Argamassa endurecedora, cor Blanco, composta de aglomerantes hidráulicos, inertes siliciosos seleccionados, resinas sintéticas, aditivos catalisadores e corantes inorgânicos, de alta resistência à abrasão. (material) | 4.5 | 25.45 | 114.525 |
| mt09hip020i | kg | Desmoldante em pó, cor incolor, composto de agentes anti-aderentes e corantes inorgânicos, aplicado em pavimentos contínuos de betão impresso. (material) | 0.1 | 187.41 | 18.741 |
| mt09hip030b | l | Resina em base aquosa, incolor, para a cura e a protecção de pavimentos contínuos de betão impresso, formada por uma dispersão de resina acrílica estirenada. (material) | 0.1 | 141.24 | 14.124 |
| mq08lch040 | h | Hidrolimpadora a pressão. (equipamento) | 0.174 | 184.23 | 32.056 |
| mo041 | h | Oficial de 1ª construção de obra civil. (mão de obra) | 0.265 | 134.36 | 35.605 |
| mo087 | h | Ajudante de construção de obra civil. (mão de obra) | 0.265 | 100.44 | 26.617 |
| % | % | Custos directos complementares | 2 % | 241.668 | 4.833 |
|  |  | Custos directos |  |  | 246.501 |

Resíduos:
- colocação: mt09hip005ba; factor de resíduo 0.07
- colocação: mt09hip020i; factor de resíduo 0.048886
- colocação: mt09hip030b; factor de resíduo 0.06

## Recursos

**mt09hip005ba** kg Argamassa endurecedora
Dados técnicos: Custo energético 2.251 MJ; Emissão de CO2 0.184 kg; Código LER 17 09 04; Massa do elemento 1 kg; Volume 0.000667 m3
Resíduos:
- embalagem: re170203 Plástico. (componente de resíduo); rendimento 0.003 kg; Código LER 17 02 03; Massa do elemento 1 kg; Volume 0.001667 m3

**mt09hip020i** kg Desmoldante em pó
Dados técnicos: Custo energético 88.520 MJ; Emissão de CO2 4.792 kg; Código LER 17 09 04; Massa do elemento 1 kg; Volume 0.000667 m3
Resíduos:
- embalagem: re170203 Plástico; rendimento 0.003 kg

**mt09hip030b** l Resina em base aquosa
Dados técnicos: Custo energético 75.650 MJ; Emissão de CO2 2.879 kg; Código LER 17 09 04; Massa do elemento 1 kg; Volume 0.000667 m3
Resíduos:
- embalagem: re150104 Embalagens de metal. (componente de resíduo); rendimento 0.042 kg; Código LER 15 01 04; Massa do elemento 1 kg; Volume 0.001667 m3
