# Consolidação de pavimento cerâmico

- Propriedade do ficheiro: CYPE Ingenieros S.A.
- Formato: FIEBDC-3/2016
- Programa: Gerador de preços para construção civil. CYPE Ingenieros, S.A.
- Data: 20/04/2024
- Âmbito geográfico: Moçambique
- Moeda: MZN
- Custos indirectos: 3 %
- IVA: 17 %

## R Revestimentos

### RS Pavimentos

#### RSY Reparações

**RSY022** m² Consolidação de pavimento cerâmico.
Consolidação de pavimento cerâmico, em estado de conservação bom, através da aplicação de mineralizador de base hidrófuga transpirável como protector de superfície e uma demão de cera natural de abelha como tratamento protector e decorativo. Inclusive limpeza, eliminação de incrustações através de escalpelo.
Inclui: Limpeza e preparação da superfície suporte. Aplicação do mineralizador. Aplicação de uma demão de acabamento.
Critério de medição de projecto: Superfície medida segundo documentação gráfica de Projecto.
Critério de medição de obra: Medir-se-á a superfície realmente executada segundo especificações de Projecto.

| Código | Un | Descrição | Rendimento | Preço | Importância |
|---|---|---|---|---|---|
| mt08lim090a | kg | Cera natural de abelha, para encerar pavimentos. (material) | 0.1 | 341.19 | 34.119 |
| mt27pfj150 | kg | Mineralizador de base hidrófuga transpirável. (material) | 0.15 | 522.61 | 78.392 |
| mt08aaa010a | m³ | Água. (material) | 0.05 | 68.32 | 3.416 |
| mo020 | h | Oficial de 1ª construção. (mão de obra) | 0.265 | 132.85 | 35.205 |
| mo113 | h | Operário não qualificado construção. (mão de obra) | 0.132 | 95.68 | 12.630 |
| % | % | Custos directos complementares | 2 % | 163.762 | 3.275 |
|  |  | Custos directos |  |  | 167.037 |

Resíduos:
- colocação: mt08lim090a Cera natural de abelha, para encerar pavimentos; factor de resíduo 0.03

## Recursos

**mt08lim090a** kg Cera natural de abelha, para encerar pavimentos
Dados técnicos: Custo energético 0.291 MJ; Emissão de CO2 0.014 kg; Código LER 17 09 04; Massa do elemento 1 kg; Volume 0.000667 m3
Resíduos:
- embalagem: re170203 Plástico. (componente de resíduo); rendimento 0.003 kg; Código LER 17 02 03; Massa do elemento 1 kg; Volume 0.001667 m3

**mt08aaa010a** m³ Água
Dados técnicos: Custo energético 60.000 MJ; Emissão de CO2 30.000 kg
