# Encontro de tecto falso contínuo de placas de escaiola com paramento vertical

- Propriedade do ficheiro: CYPE Ingenieros S.A.
- Formato: FIEBDC-3/2016
- Programa: Gerador de preços para construção civil. CYPE Ingenieros, S.A.
- Data: 20/04/2024
- Âmbito geográfico: Moçambique
- Moeda: MZN
- Custos indirectos: 3 %
- IVA: 17 %

## R Revestimentos

### RT Tectos falsos em interiores

#### RTA Contínuos, de placas de escaiola

**RTA022** m Encontro de tecto falso contínuo de placas de escaiola com paramento vertical.
Formação de encontro entre o tecto falso contínuo de placas de escaiola e o paramento vertical, através da formação de junta elástica perimetral com banda de poliestireno, à qual será encostada a placa de escaiola, e posterior recobrimento com fita de papel; deixando uma separação mínima de 5 mm entre as placas e o paramento. Incluindo banda de poliestireno, pasta de escaiola para o enchimento das juntas e fita de papel.
Inclui: Marcação do traçado no paramento. Colocação da banda de poliestireno. Recobrimento com fita de papel.
Critério de medição de projecto: Comprimento medido segundo documentação gráfica de Projecto.
Critério de medição de obra: Medir-se-á o comprimento realmente executado segundo especificações de Projecto.

| Código | Un | Descrição | Rendimento | Preço | Importância |
|---|---|---|---|---|---|
| mt27wav030 | m | Fita de papel de 5 cm de largura. (material) | 1 | 7.13 | 7.130 |
| mt16pea020b | m² | Painel rígido de poliestireno expandido, segundo NP EN 13163, bordo lateral recto, de 20 mm de espessura, resistência térmica 0,55 m²°C/W, condutibilidade térmica 0,036 W/(m°C), para junta de dilatação. (material) | 0.02 | 127.32 | 2.546 |
| mt09pes010 | m³ | Pasta de escaiola, segundo EN 13279-1. (material) | 0.001 | 7907.9 | 7.908 |
| mo035 | h | Oficial de 1ª escaiolador. (mão de obra) | 0.348 | 132.85 | 46.232 |
| mo117 | h | Operário escaiolador. (mão de obra) | 0.348 | 95.68 | 33.297 |
| % | % | Custos directos complementares | 2 % | 97.113 | 1.942 |
|  |  | Custos directos |  |  | 99.055 |

Resíduos:
- colocação: mt27wav030 Fita de papel de 5 cm de largura; factor de resíduo 0.0440299
- colocação: mt16pea020b; factor de resíduo 0.048
- colocação: mt09pes010 Pasta de escaiola, segundo EN 13279-1; factor de resíduo 0.0053

## Recursos

**mt27wav030** m Fita de papel de 5 cm de largura
Dados técnicos: Custo energético 0.004 MJ; Emissão de CO2 0.006 kg; Código LER 20 01 01; Massa do elemento 0.0067 kg; Volume 0.000009 m3

**mt16pea020b** m² Painel rígido de poliestireno expandido
Dados técnicos: Custo energético 57.501 MJ; Emissão de CO2 1.999 kg; Código LER 17 06 04; Massa do elemento 0.6 kg; Volume 0.001 m3
Resíduos:
- embalagem: re170203 Plástico. (componente de resíduo); rendimento 0.024 kg; Código LER 17 02 03; Massa do elemento 1 kg; Volume 0.001667 m3

**mt09pes010** m³ Pasta de escaiola, segundo EN 13279-1
Dados técnicos: Custo energético 2846.250 MJ; Emissão de CO2 107.250 kg; Código LER 17 08 02; Massa do elemento 825 kg; Volume 0.825 m3
