# Tecto falso contínuo de placas de gesso laminado, anti-radiações. Sistema "PLACO"

- Propriedade do ficheiro: CYPE Ingenieros S.A.
- Formato: FIEBDC-3/2016
- Programa: Gerador de preços para construção civil. CYPE Ingenieros, S.A.
- Data: 20/04/2024
- Âmbito geográfico: Moçambique
- Moeda: MZN
- Custos indirectos: 3 %
- IVA: 17 %

## R Revestimentos

### RT Tectos falsos em interiores

#### RTC Contínuos, de placas de gesso laminado

**RTC028** m² Tecto falso contínuo de placas de gesso laminado, anti-radiações. Sistema "PLACO".
Tecto falso contínuo suspenso, liso, situado a uma altura menor de 4 m, com nível de qualidade do acabamento standard (Q2). Sistema Placo X-Ray Protection "PLACO", constituído por: ESTRUTURA: estrutura metálica de perfis primários F530 "PLACO"; PLACAS: duas camadas de placas de gesso laminado DFI / EN 520 - 600 / 1800 / 12,5 / com os bordos longitudinais afinados, X-Ray Protection "PLACO". Inclusive fixações para a ancoragem dos perfis, parafusos para a fixação das placas, massa de secagem Promix X-Ray Protection "PLACO", fita microperfurada de papel "PLACO" e acessórios de montagem.
Inclui: Marcação dos eixos da estrutura metálica. Sinalização dos pontos de ancoragem à laje ou elemento de suporte. Nivelação e suspensão dos perfis primários. Corte das placas. Fixação das placas. Resolução de encontros e pontos singulares. Tratamento de juntas.
Critério de medição de projecto: Superfície medida entre paramentos, segundo documentação gráfica de Projecto, sem descontar aberturas para instalações.
Critério de medição de obra: Medir-se-á a superfície realmente executada segundo especificações de Projecto

| Código | Un | Descrição | Rendimento | Preço | Importância |
|---|---|---|---|---|---|
| mt12ple010b | Ud | Varão galvanizado roscado "PLACO", de 6 mm de diâmetro e 1000 mm de comprimento. (material) | 1.8 | 88.37 | 159.066 |
| mt12ple020 | Ud | Forquilha de suspensão F-530 "PLACO". (material) | 1.8 | 28.17 | 50.706 |
| mt12plp010 | m | Perfil de aço galvanizado, F-530 "PLACO", fabricado através de laminação a frio, de 3000 mm de comprimento, 45x16 mm de secção e 0,6 mm de espessura, para a realização de revestimentos interiores autoportantes e tectos, segundo EN 14195. (material) | 3 | 166.29 | 498.870 |
| mt12ple030 | Ud | Peça de união F-530 "PLACO". (material) | 0.16 | 29.45 | 4.712 |
| mt12plt030b | Ud | Parafuso autoperfurante rosca-chapa, TRPF 13 "PLACO", de 13 mm de comprimento. (material) | 1 | 1.52 | 1.520 |
| mt12arp010a | m² | Placa de gesso laminado DFI / EN 520 - 600 / 1800 / 12,5 / com os bordos longitudinais afinados, X-Ray Protection "PLACO", formada por uma alma de gesso de origem natural embutida e intimamente ligada a duas lâminas de cartão forte, aditivada para melhorar a capacidade de absorção de radiações, a coesão a temperaturas altas e a absorção acústica. (material) | 2.1 | 4778.5 | 10034.850 |
| mt12arp030a | Ud | Parafuso auto-roscante X-Ray Protection 25 "PLACO", com cabeça de trombeta, de 25 mm de comprimento. (material) | 3 | 1.96 | 5.880 |
| mt12arp030b | Ud | Parafuso auto-roscante X-Ray Protection 35 "PLACO", com cabeça de trombeta, de 35 mm de comprimento. (material) | 10 | 2.55 | 25.500 |
| mt12plj010a | m | Fita microperfurada de papel "PLACO", de 50 mm de largura, segundo EN 13963, para acabamento de juntas de placas de gesso laminado. (material) | 1.4 | 5.13 | 7.182 |
| mt12arp020a | kg | Massa de secagem Promix X-Ray Protection "PLACO", para o tratamento das juntas das placas de gesso laminado. (material) | 0.33 | 331.09 | 109.260 |
| mo015 | h | Oficial de 1ª montador de tectos falsos. (mão de obra) | 0.671 | 136.52 | 91.605 |
| mo082 | h | Ajudante de montador de tectos falsos. (mão de obra) | 0.671 | 99.31 | 66.637 |
| % | % | Custos directos complementares | 2 % | 11055.788 | 221.116 |
|  |  | Custos directos |  |  | 11276.904 |

Resíduos:
- colocação: mt12plp010; factor de resíduo 0.017013
- colocação: mt12plt030b Parafuso autoperfurante rosca-chapa, TRPF 13 "PLACO", de 13 mm de comprimento; factor de resíduo 0.005
- colocação: mt12arp010a; factor de resíduo 0.0045
- colocação: mt12arp030a Parafuso auto-roscante X-Ray Protection 25 "PLACO", com cabeça de trombeta, de 25 mm de comprimento; factor de resíduo 0.00533333
- colocação: mt12arp030b Parafuso auto-roscante X-Ray Protection 35 "PLACO", com cabeça de trombeta, de 35 mm de comprimento; factor de resíduo 0.00526316
- colocação: mt12plj010a; factor de resíduo 0.0440299
- colocação: mt12arp020a Massa de secagem Promix X-Ray Protection "PLACO", para o tratamento das juntas das placas de gesso laminado; factor de resíduo 0.0075

## Recursos

**mt12plp010** m Perfil de aço galvanizado
Dados técnicos: Custo energético 61.510 MJ; Emissão de CO2 1.889 kg; Código LER 17 04 05; Massa do elemento 0.46 kg; Volume 0.000219 m3
Resíduos:
- embalagem: re170203 Plástico. (componente de resíduo); rendimento 0.005 kg; Código LER 17 02 03; Massa do elemento 1 kg; Volume 0.001667 m3

**mt12plt030b** Ud Parafuso autoperfurante rosca-chapa, TRPF 13 "PLACO", de 13 mm de comprimento
Dados técnicos: Custo energético 0.010 MJ; Emissão de CO2 0.001 kg; Código LER 17 04 05; Massa do elemento 0.001 kg
Resíduos:
- embalagem: re150101 Embalagens de papel e cartão. (componente de resíduo); rendimento 0.001 kg; Código LER 15 01 01; Massa do elemento 1 kg; Volume 0.001333 m3

**mt12arp010a** m² Placa de gesso laminado DFI / EN 520 - 600 / 1800 / 12,5 / com os bordos longitudinais afinados
Dados técnicos: Custo energético 205.735 MJ; Emissão de CO2 2.982 kg; Código LER 17 08 02; Massa do elemento 19.4 kg; Volume 0.0194 m3
Resíduos:
- embalagem: re170203 Plástico; rendimento 0.015 kg

**mt12arp030a** Ud Parafuso auto-roscante X-Ray Protection 25 "PLACO", com cabeça de trombeta, de 25 mm de comprimento
Dados técnicos: Custo energético 0.015 MJ; Emissão de CO2 0.002 kg; Código LER 17 04 05; Massa do elemento 0.0015 kg
Resíduos:
- embalagem: re150101 Embalagens de papel e cartão; rendimento 0.001 kg

**mt12arp030b** Ud Parafuso auto-roscante X-Ray Protection 35 "PLACO", com cabeça de trombeta, de 35 mm de comprimento
Dados técnicos: Custo energético 0.019 MJ; Emissão de CO2 0.002 kg; Código LER 17 04 05; Massa do elemento 0.0019 kg
Resíduos:
- embalagem: re150101 Embalagens de papel e cartão; rendimento 0.001 kg

**mt12plj010a** m Fita microperfurada de papel "PLACO"
Dados técnicos: Custo energético 0.004 MJ; Emissão de CO2 0.006 kg; Código LER 20 01 01; Massa do elemento 0.0067 kg; Volume 0.000009 m3

**mt12arp020a** kg Massa de secagem Promix X-Ray Protection "PLACO", para o tratamento das juntas das placas de gesso laminado
Dados técnicos: Custo energético 13.573 MJ; Emissão de CO2 0.475 kg; Código LER 17 08 02; Massa do elemento 1 kg; Volume 0.001 m3
Resíduos:
- embalagem: re170203 Plástico; rendimento 0.028 kg
