# Limpeza de paramento de fachada

- Propriedade do ficheiro: CYPE Ingenieros S.A.
- Formato: FIEBDC-3/2016
- Programa: Gerador de preços para construção civil. CYPE Ingenieros, S.A.
- Data: 31/10/2024
- Âmbito geográfico: Moçambique
- Moeda: MZN
- Custos indirectos: 3 %
- IVA: 17 %

## R Revestimentos

### RY Preparações, protecções, reparações e reforços de revestimentos

#### RYP Preparações

**RYP010** m² Limpeza de paramento de fachada.
Limpeza manual de paramento de fachada com presença de manchas de bolor ou humidade através da aplicação de solução de água e lixívia a 10%, com um rendimento de 0,3 l/m² e enxaguamento posterior da superfície com água limpa abundante até eliminar os resíduos do produto aplicado.
Inclui: Protecção dos elementos da envolvente que possam ser afectados durante os trabalhos. Execução das operações de limpeza. Recolha e eliminação da água de limpeza. Remoção e acumulação dos restos gerados. Carga dos restos gerados para camião ou contendor.
Critério de medição de projecto: Superfície medida segundo documentação gráfica de Projecto.
Critério de medição de obra: Medir-se-á a superfície realmente executada segundo especificações de Projecto.

| Código | Un | Descrição | Rendimento | Preço | Importância |
|---|---|---|---|---|---|
| mt27pfj130a | l | Solução de água e lixívia a 10%. (material) | 0.3 | 482.28 | 144.684 |
| mt08aaa010a | m³ | Água. (material) | 0.001 | 68.61 | 0.069 |
| mo039 | h | Oficial de 1ª rebocador. (mão de obra) | 0.062 | 134.36 | 8.330 |
| mo111 | h | Operário especializado rebocador. (mão de obra) | 0.062 | 99.93 | 6.196 |
| % | % | Custos directos complementares | 2 % | 159.279 | 3.186 |
|  |  | Custos directos |  |  | 162.465 |

## Recursos

**mt08aaa010a** m³ Água
Dados técnicos: Custo energético 60.000 MJ; Emissão de CO2 30.000 kg
