# Alisamento e nivelamento de paramentos exteriores revestidos com ladrilhos cerâmicos

- Propriedade do ficheiro: CYPE Ingenieros S.A.
- Formato: FIEBDC-3/2016
- Programa: Gerador de preços para construção civil. CYPE Ingenieros, S.A.
- Data: 31/10/2024
- Âmbito geográfico: Moçambique
- Moeda: MZN
- Custos indirectos: 3 %
- IVA: 17 %

## R Revestimentos

### RY Preparações, protecções, reparações e reforços de revestimentos

#### RYP Preparações

**RYP043** m² Alisamento e nivelamento de paramentos exteriores revestidos com ladrilhos cerâmicos.
Alisamento e nivelamento de paramentos interiores e exteriores revestidos com ladrilhos cerâmicos, com argamassa polimérica, composta por copolímeros acrílicos em dispersão aquosa, cargas minerais e aditivos específicos, de 5 mm de espessura.
Critérios considerados na determinação do preço da unidade de obra: O preço não inclui o revestimento.
Inclui: Protecção dos elementos da envolvente que possam ser afectados durante os trabalhos. Preparação da superfície suporte. Preparação da argamassa. Aplicação da argamassa.
Critério de medição de projecto: Superfície medida segundo documentação gráfica de Projecto.
Critério de medição de obra: Medir-se-á a superfície realmente executada segundo especificações de Projecto.

| Código | Un | Descrição | Rendimento | Preço | Importância |
|---|---|---|---|---|---|
| mt28mic070a | kg | Argamassa polimérica, composta por copolímeros acrílicos em dispersão aquosa, cargas minerais e aditivos específicos. (material) | 8.5 | 156.53 | 1330.505 |
| mo038 | h | Oficial de 1ª pintor. (mão de obra) | 0.246 | 134.36 | 33.053 |
| % | % | Custos directos complementares | 2 % | 1363.558 | 27.271 |
|  |  | Custos directos |  |  | 1390.829 |

Resíduos:
- colocação: mt28mic070a Argamassa polimérica, composta por copolímeros acrílicos em dispersão aquosa, cargas minerais e aditivos específicos; factor de resíduo 0.065227

## Recursos

**mt28mic070a** kg Argamassa polimérica, composta por copolímeros acrílicos em dispersão aquosa, cargas minerais e aditivos específicos
Dados técnicos: Custo energético 2.251 MJ; Emissão de CO2 0.184 kg; Código LER 17 09 04; Massa do elemento 1 kg; Volume 0.000667 m3
Resíduos:
- embalagem: re170203 Plástico. (componente de resíduo); rendimento 0.003 kg; Código LER 17 02 03; Massa do elemento 1 kg; Volume 0.001667 m3
