# Preparação dos bordos de superfície de betão através de fresagem mecânica

- Propriedade do ficheiro: CYPE Ingenieros S.A.
- Formato: FIEBDC-3/2016
- Programa: Gerador de preços para construção civil. CYPE Ingenieros, S.A.
- Data: 31/10/2024
- Âmbito geográfico: Moçambique
- Moeda: MZN
- Custos indirectos: 3 %
- IVA: 17 %

## R Revestimentos

### RY Preparações, protecções, reparações e reforços de revestimentos

#### RYP Preparações

**RYP115** m² Preparação dos bordos de superfície de betão através de fresagem mecânica.
Preparação dos bordos de superfície de betão através de fresagem mecânica, alcançando uma profundidade de até 30 mm, eliminando as partes débeis.
Inclui: Montagem da protecção contra o pó. Fresagem mecânica dos bordos. Limpeza da superfície suporte. Remoção e acumulação dos restos gerados. Carga dos restos gerados para camião ou contendor.
Critério de medição de projecto: Superfície medida segundo documentação gráfica de Projecto.
Critério de medição de obra: Medir-se-á a superfície realmente executada segundo especificações de Projecto.

| Código | Un | Descrição | Rendimento | Preço | Importância |
|---|---|---|---|---|---|
| mo112 | h | Operário especializado construção. (mão de obra) | 0.246 | 98.35 | 24.194 |
| % | % | Custos directos complementares | 2 % | 24.194 | 0.484 |
|  |  | Custos directos |  |  | 24.678 |

Resíduos:
- demolição: ruo170101 Betão (betões, argamassas e pré-fabricados). (componente de resíduo); rendimento 1.725 kg; Código LER 17 01 01; Massa do elemento 1 kg; Volume 0.000667 m3
