# Base de chuveiro de porcelana sanitária

- Propriedade do ficheiro: CYPE Ingenieros S.A.
- Formato: FIEBDC-3/2016
- Programa: Gerador de preços para construção civil. CYPE Ingenieros, S.A.
- Data: 20/04/2024
- Âmbito geográfico: Moçambique
- Moeda: MZN
- Custos indirectos: 3 %
- IVA: 17 %

## S Equipamentos fixos e sinalização

### SA Aparelhos sanitários

#### SAD Bases de chuveiro

**SAD015** Ud Base de chuveiro de porcelana sanitária.
Base de chuveiro de porcelana sanitária, gama média, cor, 90x75x8 cm. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30pps020g | Ud | Base de chuveiro de porcelana sanitária, gama média, cor, de 90x75x8 cm. (material) | 1 | 18968.25 | 18968.250 |
| mt30dpd010c | Ud | Escoamento para base de chuveiro com orifício de 90 mm. (material) | 1 | 6472.6 | 6472.600 |
| mt30www005 | Ud | Cartucho de 300 ml de silicone ácida monocomponente, fungicida, para vedação de juntas em ambientes húmidos. (material) | 0.036 | 712.64 | 25.655 |
| mo008 | h | Oficial de 1ª canalizador. (mão de obra) | 1.388 | 136.52 | 189.490 |
| % | % | Custos directos complementares | 2 % | 25655.995 | 513.120 |
|  |  | Custos directos |  |  | 26169.115 |

Resíduos:
- colocação: mt30www005 Cartucho de 300 ml de silicone ácida monocomponente, fungicida, para vedação de juntas em ambientes húmidos; factor de resíduo 0.06

## Recursos

**mt30pps020g** Ud Base de chuveiro de porcelana sanitária, gama média, cor, de 90x75x8 cm
Dados técnicos: Custo energético 131.811 MJ; Emissão de CO2 144.104 kg
Resíduos:
- embalagem: re150101 Embalagens de papel e cartão. (componente de resíduo); rendimento 1.454 kg; Código LER 15 01 01; Massa do elemento 1 kg; Volume 0.001333 m3

**mt30www005** Ud Cartucho de 300 ml de silicone ácida monocomponente, fungicida, para vedação de juntas em ambientes húmidos
Dados técnicos: Custo energético 87.088 MJ; Emissão de CO2 3.667 kg; Código LER 17 09 04; Massa do elemento 0.45 kg; Volume 0.0003 m3
Resíduos:
- embalagem: re170203 Plástico. (componente de resíduo); rendimento 0.1 kg; Código LER 17 02 03; Massa do elemento 1 kg; Volume 0.001667 m3
