# Cisterna encastrada para sanita de solo

- Propriedade do ficheiro: CYPE Ingenieros S.A.
- Formato: FIEBDC-3/2016
- Programa: Gerador de preços para construção civil. CYPE Ingenieros, S.A.
- Data: 31/10/2024
- Âmbito geográfico: Moçambique
- Moeda: MZN
- Custos indirectos: 3 %
- IVA: 17 %

## S Equipamentos fixos e sinalização

### SA Aparelhos sanitários

#### SAI Sanitas

**SAI110** Ud Cisterna encastrada para sanita de solo.
Cisterna ligeira para encastrar em parede de alvenaria e botão mecânico de duplo accionamento. Instalação encastrada em parede de alvenaria.
Inclui: Marcação. Colocação e fixação da cisterna. Ligação à rede de água fria. Montagem de acessórios e complementos. Verificação do seu correcto funcionamento.
Critério de medição de projecto: Número de unidades previstas, segundo documentação gráfica de Projecto.
Critério de medição de obra: Medir-se-á o número de unidades realmente colocadas segundo especificações de Projecto.

| Código | Un | Descrição | Rendimento | Preço | Importância |
|---|---|---|---|---|---|
| mt30ips025c | Ud | Cisterna ligeira para encastrar em parede de alvenaria, com ancoragens, válvula de seccionamento de 1/2" pré-montada, mecanismo de descarga de 3/6 litros e elementos de ligação à alimentação e escoamento, para sanita de pé. (material) | 1 | 21760.46 | 21760.460 |
| mt30ips030a | Ud | Botão mecânico de duplo accionamento, com embelezador, para cisterna encastrada. (material) | 1 | 3086.59 | 3086.590 |
| mo008 | h | Oficial de 1ª canalizador. (mão de obra) | 1.262 | 138.06 | 174.232 |
| % | % | Custos directos complementares | 2 % | 25021.282 | 500.426 |
|  |  | Custos directos |  |  | 25521.708 |

## Recursos

**mt30ips030a** Ud Botão mecânico de duplo accionamento, com embelezador, para cisterna encastrada
Dados técnicos: Custo energético 33.947 MJ; Emissão de CO2 1.745 kg
Resíduos:
- embalagem: re150101 Embalagens de papel e cartão. (componente de resíduo); rendimento 0.072 kg; Código LER 15 01 01; Massa do elemento 1 kg; Volume 0.001333 m3
