# Fluxómetro encastrado para sanita de solo

- Propriedade do ficheiro: CYPE Ingenieros S.A.
- Formato: FIEBDC-3/2016
- Programa: Gerador de preços para construção civil. CYPE Ingenieros, S.A.
- Data: 31/10/2024
- Âmbito geográfico: Moçambique
- Moeda: MZN
- Custos indirectos: 3 %
- IVA: 17 %

## S Equipamentos fixos e sinalização

### SA Aparelhos sanitários

#### SAI Sanitas

**SAI150** Ud Fluxómetro encastrado para sanita de solo.
Fluxómetro encastrável para sanita, de 3/4", de descarga única regulável entre 6 e 9 litros, pressão mínima 1,2 bar, pressão máxima 5 bar, baixo nível de ruído, com caixa encastrável de 200x95x200 mm e tubo de descarga de altura regulável, e placa de comando anti-vandalismo para acionamento de fluxómetro, de aço inoxidável, de descarga única, de 156x197x19 mm, com aro de fixação. Instalação encastrada em parede de alvenaria.
Inclui: Marcação. Colocação e fixação. Ligação à rede de água fria. Montagem de acessórios e complementos. Verificação do seu correcto funcionamento.
Critério de medição de projecto: Número de unidades previstas, segundo documentação gráfica de Projecto.
Critério de medição de obra: Medir-se-á o número de unidades realmente colocadas segundo especificações de Projecto.

| Código | Un | Descrição | Rendimento | Preço | Importância |
|---|---|---|---|---|---|
| mt31gro450a | Ud | Fluxómetro encastrável para sanita, de 3/4", de descarga única regulável entre 6 e 9 litros, pressão mínima 1,2 bar, pressão máxima 5 bar, baixo nível de ruído, com caixa encastrável de 200x95x200 mm e tubo de descarga de altura regulável, inclusive elementos de ligação e uma válvula de seccionamento. (material) | 1 | 27069.42 | 27069.420 |
| mt30gro145a | Ud | Placa de comando anti-vandalismo para acionamento de fluxómetro, de aço inoxidável, de descarga única, de 156x197x19 mm, com aro de fixação, inclusive elementos de fixação. (material) | 1 | 14286.01 | 14286.010 |
| mo008 | h | Oficial de 1ª canalizador. (mão de obra) | 1.262 | 138.06 | 174.232 |
| % | % | Custos directos complementares | 2 % | 41529.662 | 830.593 |
|  |  | Custos directos |  |  | 42360.255 |

## Recursos

**mt30gro145a** Ud Placa de comando anti-vandalismo para acionamento de fluxómetro
Dados técnicos: Custo energético 24.804 MJ; Emissão de CO2 3.706 kg
Resíduos:
- embalagem: re150101 Embalagens de papel e cartão. (componente de resíduo); rendimento 0.078 kg; Código LER 15 01 01; Massa do elemento 1 kg; Volume 0.001333 m3
