# Separador de urinóis de vidro temperado

- Propriedade do ficheiro: CYPE Ingenieros S.A.
- Formato: FIEBDC-3/2016
- Programa: Gerador de preços para construção civil. CYPE Ingenieros, S.A.
- Data: 20/04/2024
- Âmbito geográfico: Moçambique
- Moeda: MZN
- Custos indirectos: 3 %
- IVA: 17 %

## S Equipamentos fixos e sinalização

### SA Aparelhos sanitários

#### SAU Urinóis

**SAU093** Ud Separador de urinóis de vidro temperado.
Separador de urinóis de vidro temperado, acabamento acetinado, de cor branca, código de pedido, de 432x754x40 mm.
Inclui: Colocação e fixação.
Critério de medição de projecto: Número de unidades previstas, segundo documentação gráfica de Projecto.
Critério de medição de obra: Medir-se-á o número de unidades realmente colocadas segundo especificações de Projecto.

| Código | Un | Descrição | Rendimento | Preço | Importância |
|---|---|---|---|---|---|
| mt30uge310C | Ud | Separador de urinóis de vidro temperado, acabamento acetinado, de cor branca, código de pedido, de 432x754x40 mm, com tampa, suporte mural acabamento anodizado, escovado com resistência à corrosão e fixações. (material) | 1 | 50600.42 | 50600.420 |
| mo008 | h | Oficial de 1ª canalizador. (mão de obra) | 0.631 | 136.52 | 86.144 |
| % | % | Custos directos complementares | 2 % | 50686.564 | 1013.731 |
|  |  | Custos directos |  |  | 51700.295 |
