# Fita autocolante, anti-deslizante. Colocação no degrau

- Propriedade do ficheiro: CYPE Ingenieros S.A.
- Formato: FIEBDC-3/2016
- Programa: Gerador de preços para construção civil. CYPE Ingenieros, S.A.
- Data: 20/04/2024
- Âmbito geográfico: Moçambique
- Moeda: MZN
- Custos indirectos: 3 %
- IVA: 17 %

## S Equipamentos fixos e sinalização

### SD Protecções

#### SDE Protectores para escadas

**SDE020** m Fita autocolante, anti-deslizante. Colocação no degrau.
Fita autocolante, anti-deslizante, de 25 mm de largura, cor preto. Colocação no degrau.
Inclui: Preparação e limpeza da superfície suporte. Marcação. Colocação do elemento.
Critério de medição de projecto: Comprimento medido segundo documentação gráfica de Projecto.
Critério de medição de obra: Medir-se-á o comprimento realmente executado segundo especificações de Projecto.

| Código | Un | Descrição | Rendimento | Preço | Importância |
|---|---|---|---|---|---|
| mt53pdi200a | m | Fita autocolante, anti-deslizante, de 25 mm de largura, cor preto, para colocar no degrau, para uso interior e exterior. (material) | 1 | 80.58 | 80.580 |
| mo080 | h | Ajudante de montador. (mão de obra) | 0.024 | 99.31 | 2.383 |
| % | % | Custos directos complementares | 2 % | 82.963 | 1.659 |
|  |  | Custos directos |  |  | 84.622 |
