# Batente protector de mãos para porta interior. Colocação na folha da porta

- Propriedade do ficheiro: CYPE Ingenieros S.A.
- Formato: FIEBDC-3/2016
- Programa: Gerador de preços para construção civil. CYPE Ingenieros, S.A.
- Data: 20/04/2024
- Âmbito geográfico: Moçambique
- Moeda: MZN
- Custos indirectos: 3 %
- IVA: 17 %

## S Equipamentos fixos e sinalização

### SD Protecções

#### SDO Protectores para portas

**SDO012** Ud Batente protector de mãos para porta interior. Colocação na folha da porta.
Batente protector de mãos para porta interior, de espuma de polietileno de alta densidade, com forma de U, de 11x3 cm e 3 cm de espessura, para colocar à pressão na folha da porta.
Inclui: Montagem.
Critério de medição de projecto: Número de unidades previstas, segundo documentação gráfica de Projecto.
Critério de medição de obra: Medir-se-á o número de unidades realmente colocadas segundo especificações de Projecto.

| Código | Un | Descrição | Rendimento | Preço | Importância |
|---|---|---|---|---|---|
| mt53pdi051a | Ud | Batente protector de mãos para porta interior, de espuma de polietileno de alta densidade, com forma de U, de 11x3 cm e 3 cm de espessura, cor azul, para colocar à pressão na folha da porta. (material) | 1 | 89.78 | 89.780 |
| mo080 | h | Ajudante de montador. (mão de obra) | 0.059 | 99.31 | 5.859 |
| % | % | Custos directos complementares | 2 % | 95.639 | 1.913 |
|  |  | Custos directos |  |  | 97.552 |

Resíduos:
- colocação: mt53pdi051a; factor de resíduo 0.03

## Recursos

**mt53pdi051a** Ud Batente protector de mãos para porta interior
Dados técnicos: Custo energético 0.548 MJ; Emissão de CO2 0.019 kg; Código LER 17 06 04; Massa do elemento 0.004 kg; Volume 0.000007 m3
