# Banda protectora de PVC

- Propriedade do ficheiro: CYPE Ingenieros S.A.
- Formato: FIEBDC-3/2016
- Programa: Gerador de preços para construção civil. CYPE Ingenieros, S.A.
- Data: 20/04/2024
- Âmbito geográfico: Moçambique
- Moeda: MZN
- Custos indirectos: 3 %
- IVA: 17 %

## S Equipamentos fixos e sinalização

### SD Protecções

#### SDP Fitas protectoras de paramentos verticais

**SDP011** m Banda protectora de PVC.
Banda protectora de PVC, de 150 mm de largura e 7 mm de espessura, de cor preto, fixada através cola de poliuretano e parafusos ao paramento.
Inclui: Marcação dos pontos de fixação. Fixação da banda ao paramento vertical.
Critério de medição de projecto: Comprimento medido entre eixos, segundo documentação gráfica de Projecto.
Critério de medição de obra: Medir-se-á, a eixos, o comprimento realmente executado segundo especificações de Projecto.

| Código | Un | Descrição | Rendimento | Preço | Importância |
|---|---|---|---|---|---|
| mt53pdi010ce | m | Banda protectora de PVC, de 150 mm de largura e 7 mm de espessura, de cor preto, Euroclasse B-s1, d0 de reacção ao fogo, segundo NP EN 13501-1. (material) | 1.05 | 1011.11 | 1061.666 |
| mt47adc110a | kg | Cola especial de poliuretano bicomponente. (material) | 0.3 | 443.33 | 132.999 |
| mt12ppl016 | Ud | Parafuso auto-roscante protegido contra a oxidação. (material) | 4 | 3.94 | 15.760 |
| mo011 | h | Oficial de 1ª montador. (mão de obra) | 0.119 | 136.52 | 16.246 |
| mo080 | h | Ajudante de montador. (mão de obra) | 0.119 | 99.31 | 11.818 |
| % | % | Custos directos complementares | 2 % | 1238.489 | 24.770 |
|  |  | Custos directos |  |  | 1263.259 |

Resíduos:
- colocação: mt53pdi010ce; factor de resíduo 0.028
- colocação: mt47adc110a Cola especial de poliuretano bicomponente; factor de resíduo 0.038685
- colocação: mt12ppl016 Parafuso auto-roscante protegido contra a oxidação; factor de resíduo 0.00538462

## Recursos

**mt53pdi010ce** m Banda protectora de PVC
Dados técnicos: Custo energético 64.954 MJ; Emissão de CO2 7.139 kg; Código LER 17 02 03; Massa do elemento 1.46 kg; Volume 0.002433 m3
Resíduos:
- embalagem: re170203 Plástico. (componente de resíduo); rendimento 0.003 kg; Código LER 17 02 03; Massa do elemento 1 kg; Volume 0.001667 m3

**mt47adc110a** kg Cola especial de poliuretano bicomponente
Dados técnicos: Custo energético 144.471 MJ; Emissão de CO2 7.014 kg; Código LER 17 09 04; Massa do elemento 1 kg; Volume 0.000667 m3
Resíduos:
- embalagem: re170203 Plástico; rendimento 0.003 kg

**mt12ppl016** Ud Parafuso auto-roscante protegido contra a oxidação
Dados técnicos: Custo energético 0.062 MJ; Emissão de CO2 0.010 kg; Código LER 17 04 05; Massa do elemento 0.0013 kg
Resíduos:
- embalagem: re150101 Embalagens de papel e cartão. (componente de resíduo); rendimento 0.001 kg; Código LER 15 01 01; Massa do elemento 1 kg; Volume 0.001333 m3
