# Revestimento mural interior com painel rígido protector de resinas reforçadas com fibra de vidro

- Propriedade do ficheiro: CYPE Ingenieros S.A.
- Formato: FIEBDC-3/2016
- Programa: Gerador de preços para construção civil. CYPE Ingenieros, S.A.
- Data: 20/04/2024
- Âmbito geográfico: Moçambique
- Moeda: MZN
- Custos indirectos: 3 %
- IVA: 17 %

## S Equipamentos fixos e sinalização

### SD Protecções

#### SDR Lâminas e painéis protectores para revestimentos murais

**SDR011** m² Revestimento mural interior com painel rígido protector de resinas reforçadas com fibra de vidro.
Revestimento mural interior com painel rígido protector de resinas reforçadas com fibra de vidro, de 1220x2440 mm e 2,2 mm de espessura, de cor marfim. Colocação em obra: com cola de poliuretano.
Inclui: Preparação e limpeza do paramento vertical. Marcação e corte dos painéis. Aplicação da cola. Colocação dos painéis e das peças de terminação.
Critério de medição de projecto: Superfície medida segundo documentação gráfica de Projecto.
Critério de medição de obra: Medir-se-á a superfície realmente executada segundo especificações de Projecto.

| Código | Un | Descrição | Rendimento | Preço | Importância |
|---|---|---|---|---|---|
| mt53pdi040j | m² | Painel rígido protector de resinas reforçadas com fibra de vidro, de 1220x2440 mm e 2,2 mm de espessura, de cor marfim, Euroclasse C-s2, d0 de reacção ao fogo, segundo NP EN 13501-1, incluindo peças de remate, peças de esquina, peças especiais e acessórios de montagem. (material) | 1.05 | 1744.29 | 1831.505 |
| mt47adc110a | kg | Cola especial de poliuretano bicomponente. (material) | 0.3 | 443.33 | 132.999 |
| mo011 | h | Oficial de 1ª montador. (mão de obra) | 0.237 | 136.52 | 32.355 |
| mo080 | h | Ajudante de montador. (mão de obra) | 0.237 | 99.31 | 23.536 |
| % | % | Custos directos complementares | 2 % | 2020.395 | 40.408 |
|  |  | Custos directos |  |  | 2060.803 |

Resíduos:
- colocação: mt47adc110a Cola especial de poliuretano bicomponente; factor de resíduo 0.038685

## Recursos

**mt53pdi040j** m² Painel rígido protector de resinas reforçadas com fibra de vidro
Dados técnicos: Custo energético 193.239 MJ; Emissão de CO2 7.704 kg
Resíduos:
- embalagem: re170203 Plástico. (componente de resíduo); rendimento 0.012 kg; Código LER 17 02 03; Massa do elemento 1 kg; Volume 0.001667 m3

**mt47adc110a** kg Cola especial de poliuretano bicomponente
Dados técnicos: Custo energético 144.471 MJ; Emissão de CO2 7.014 kg; Código LER 17 09 04; Massa do elemento 1 kg; Volume 0.000667 m3
Resíduos:
- embalagem: re170203 Plástico; rendimento 0.003 kg
