# Secador de mãos

- Propriedade do ficheiro: CYPE Ingenieros S.A.
- Formato: FIEBDC-3/2016
- Programa: Gerador de preços para construção civil. CYPE Ingenieros, S.A.
- Data: 20/04/2024
- Âmbito geográfico: Moçambique
- Moeda: MZN
- Custos indirectos: 3 %
- IVA: 17 %

## S Equipamentos fixos e sinalização

### SM Casas de banho

#### SMB Secadores de mãos

**SMB010** Ud Secador de mãos.
Secador de mãos eléctrico, de 1600 W de potência calorífica, com carcaça de aço inoxidável, com interruptor óptico por aproximação das mãos com 1' de tempo máximo de funcionamento, de 225x160x282 mm. Inclusive elementos de fixação.
Inclui: Marcação. Colocação e fixação. Ligação à rede eléctrica. Verificação do seu correcto funcionamento.
Critério de medição de projecto: Número de unidades previstas, segundo documentação gráfica de Projecto.
Critério de medição de obra: Medir-se-á o número de unidades realmente colocadas segundo especificações de Projecto.

| Código | Un | Descrição | Rendimento | Preço | Importância |
|---|---|---|---|---|---|
| mt31abp120a | Ud | Secador de mãos eléctrico, de 1600 W de potência calorífica, com carcaça de aço inoxidável, com interruptor óptico por aproximação das mãos com 1' de tempo máximo de funcionamento, de 225x160x282 mm. (material) | 1 | 18645.65 | 18645.650 |
| mo107 | h | Ajudante de canalizador. (mão de obra) | 0.315 | 99.12 | 31.223 |
| % | % | Custos directos complementares | 2 % | 18676.873 | 373.537 |
|  |  | Custos directos |  |  | 19050.410 |
