# Papeleira higiénica

- Propriedade do ficheiro: CYPE Ingenieros S.A.
- Formato: FIEBDC-3/2016
- Programa: Gerador de preços para construção civil. CYPE Ingenieros, S.A.
- Data: 20/04/2024
- Âmbito geográfico: Moçambique
- Moeda: MZN
- Custos indirectos: 3 %
- IVA: 17 %

## S Equipamentos fixos e sinalização

### SM Casas de banho

#### SMH Papeleiras e baldes higiénicos

**SMH010** Ud Papeleira higiénica.
Papeleira higiénica, de 3 litros de capacidade, de aço inoxidável AISI 430, com pedal de abertura de tampa, de 270 mm de altura e 170 mm de diâmetro.
Critério de medição de projecto: Número de unidades previstas, segundo documentação gráfica de Projecto.
Critério de medição de obra: Medir-se-á o número de unidades realmente colocadas segundo especificações de Projecto.

| Código | Un | Descrição | Rendimento | Preço | Importância |
|---|---|---|---|---|---|
| mt31abp100a | Ud | Papeleira higiénica, de 3 litros de capacidade, de aço inoxidável AISI 430, com pedal de abertura de tampa, de 270 mm de altura e 170 mm de diâmetro. (material) | 1 | 4073.84 | 4073.840 |
| mo107 | h | Ajudante de canalizador. (mão de obra) | 0.063 | 99.12 | 6.245 |
| % | % | Custos directos complementares | 2 % | 4080.085 | 81.602 |
|  |  | Custos directos |  |  | 4161.687 |
