# Lava-olhos de emergência

- Propriedade do ficheiro: CYPE Ingenieros S.A.
- Formato: FIEBDC-3/2016
- Programa: Gerador de preços para construção civil. CYPE Ingenieros, S.A.
- Data: 20/04/2024
- Âmbito geográfico: Moçambique
- Moeda: MZN
- Custos indirectos: 3 %
- IVA: 17 %

## S Equipamentos fixos e sinalização

### SM Casas de banho

#### SMJ Lava-olhos e chuveiros de emergência

**SMJ010** Ud Lava-olhos de emergência.
Lava-olhos de emergência, mural, com estrutura de tubo de aço galvanizado pintado com epóxi e bacia de polipropileno, com válvula de corte de accionamento por alavanca lateral, chapa de ancoragem mural, tampas de protecção contra o pó, ligações de latão de 1/2" de diâmetro para o abastecimento e 1 1/4" de diâmetro para a drenagem, pressão mínima de abastecimento 1,5 bar, pressão máxima 5 bar, caudal de água 14 litros/minuto, com válvula de corte e sifão curvo. Inclusive ligação à rede de água fria e à rede de drenagem existentes e fixação ao suporte. Totalmente instalado, ligado, testado e em funcionamento.
Inclui: Implantação e traçado no paramento suporte da situação do aparelho. Colocação, nivelamento e fixação dos elementos de suporte. Nivelação, aprume e colocação do aparelho. Ligação à rede de água fria e à rede de drenagem.
Critério de medição de projecto: Número de unidades previstas, segundo documentação gráfica de Projecto.
Critério de medição de obra: Medir-se-á o número de unidades realmente colocadas segundo especificações de Projecto.

| Código | Un | Descrição | Rendimento | Preço | Importância |
|---|---|---|---|---|---|
| mt30eme010a | Ud | Lava-olhos de emergência, mural, com estrutura de tubo de aço galvanizado pintado com epóxi e bacia de polipropileno, com válvula de corte de accionamento por alavanca lateral, chapa de ancoragem mural, tampas de protecção contra o pó, ligações de latão de 1/2" de diâmetro para o abastecimento e 1 1/4" de diâmetro para a drenagem, pressão mínima de abastecimento 1,5 bar, pressão máxima 5 bar, caudal de água 14 litros/minuto. (material) | 1 | 34556.01 | 34556.010 |
| mt36www005b | Ud | Acoplamento à parede incorporado com plafon, de PVC, série B, cor branca, para escoamento de águas residuais (a baixa e alta temperatura) no interior dos edifícios, ligação mista de 1 1/4"x40 mm de diâmetro, segundo NP EN 1329-1, com válvula de drenagem. (material) | 1 | 1040.58 | 1040.580 |
| mt37sve010b | Ud | Válvula de esfera de latão niquelado para enroscar de 1/2". (material) | 1 | 470.06 | 470.060 |
| mt30www010 | Ud | Material auxiliar para instalação de aparelho sanitário. (material) | 1 | 161.53 | 161.530 |
| mo107 | h | Ajudante de canalizador. (mão de obra) | 0.126 | 99.12 | 12.489 |
| % | % | Custos directos complementares | 2 % | 36240.669 | 724.813 |
|  |  | Custos directos |  |  | 36965.482 |

## Recursos

**mt30eme010a** Ud Lava-olhos de emergência
Dados técnicos: Custo energético 154.145 MJ; Emissão de CO2 10.555 kg
Resíduos:
- embalagem: re150101 Embalagens de papel e cartão. (componente de resíduo); rendimento 1.245 kg; Código LER 15 01 01; Massa do elemento 1 kg; Volume 0.001333 m3

**mt37sve010b** Ud Válvula de esfera de latão niquelado para enroscar de 1/2"
Dados técnicos: Custo energético 509.569 MJ; Emissão de CO2 34.281 kg
Resíduos:
- embalagem: re150101 Embalagens de papel e cartão; rendimento 0.072 kg
