# Bebedouro de água refrigerada

- Propriedade do ficheiro: CYPE Ingenieros S.A.
- Formato: FIEBDC-3/2016
- Programa: Gerador de preços para construção civil. CYPE Ingenieros, S.A.
- Data: 20/04/2024
- Âmbito geográfico: Moçambique
- Moeda: MZN
- Custos indirectos: 3 %
- IVA: 17 %

## S Equipamentos fixos e sinalização

### SM Casas de banho

#### SMK Bebedouros

**SMK020** Ud Bebedouro de água refrigerada.
Bebedouro de água fria, de solo, de 980x310x305 mm, caudal de água 50 litros/h, temperatura de saída da água 10°C, regulável por termostato interior, com carcaça de aço inoxidável AISI 304, torneira enche copos e torneira com regulação da altura de jacto, depósito de 2 litros de capacidade, diâmetro de entrada de água 3/8", escoamento de 22 mm de diâmetro, alimentação monofásica a 230 V, potência total 190 kW, refrigerante R-134a, condensador com ventilação forçada, com válvula de corte. Inclusive ligação à rede de água fria e à rede de drenagem existentes e ligação eléctrica. Totalmente instalado, ligado, testado e em funcionamento.
Inclui: Marcação da localização do aparelho. Colocação do aparelho. Ligação à rede de água fria e à rede de drenagem. Ligação eléctrica.
Critério de medição de projecto: Número de unidades previstas, segundo documentação gráfica de Projecto.
Critério de medição de obra: Medir-se-á o número de unidades realmente colocadas segundo especificações de Projecto.

| Código | Un | Descrição | Rendimento | Preço | Importância |
|---|---|---|---|---|---|
| mt30fue020a | Ud | Bebedouro de água fria, de solo, de 980x310x305 mm, caudal de água 50 litros/h, temperatura de saída da água 10°C, regulável por termostato interior, com carcaça de aço inoxidável AISI 304, torneira enche copos e torneira com regulação da altura de jacto, depósito de 2 litros de capacidade, diâmetro de entrada de água 3/8", escoamento de 22 mm de diâmetro, alimentação monofásica a 230 V, potência total 190 kW, refrigerante R-134a, condensador com ventilação forçada. (material) | 1 | 158420.26 | 158420.260 |
| mt37sve010a | Ud | Válvula de esfera de latão niquelado para enroscar de 3/8". (material) | 1 | 396.32 | 396.320 |
| mt35tpt010be | m | Tubo rígido de PVC VD-M de 20 mm de diâmetro exterior e 1,5 mm de espessura. Resistência à compressão 750 N, resistência ao impacto 2 joules, temperatura de trabalho -5°C até 60°C, classificação 3321, segundo NP EN 61386-1 e NP EN 61386-21, com o preço incrementado em 20% relativamente a acessórios e peças especiais. (material) | 1.5 | 45.61 | 68.415 |
| mt35cep010aa | m | Cabo unipolar H07V-U, sendo a sua tensão atribuída de 450/750 V, reacção ao fogo classe Eca segundo NP EN 50575, com condutor unifilar de cobre classe 1 de 1,5 mm² de secção, com isolamento de PVC. Segundo NP 2356-3. (material) | 4.5 | 7.5 | 33.750 |
| mo107 | h | Ajudante de canalizador. (mão de obra) | 0.252 | 99.12 | 24.978 |
| mo102 | h | Ajudante de electricista. (mão de obra) | 0.126 | 99.12 | 12.489 |
| % | % | Custos directos complementares | 2 % | 158956.212 | 3179.124 |
|  |  | Custos directos |  |  | 162135.336 |

Resíduos:
- colocação: mt35tpt010be; factor de resíduo 0.0275
- colocação: mt35cep010aa; factor de resíduo 0.0165

## Recursos

**mt30fue020a** Ud Bebedouro de água fria
Dados técnicos: Custo energético 572.247 MJ; Emissão de CO2 85.270 kg
Resíduos:
- embalagem: re150101 Embalagens de papel e cartão. (componente de resíduo); rendimento 1.494 kg; Código LER 15 01 01; Massa do elemento 1 kg; Volume 0.001333 m3

**mt37sve010a** Ud Válvula de esfera de latão niquelado para enroscar de 3/8"
Dados técnicos: Custo energético 298.729 MJ; Emissão de CO2 20.121 kg
Resíduos:
- embalagem: re150101 Embalagens de papel e cartão; rendimento 0.072 kg

**mt35tpt010be** m Tubo rígido de PVC VD-M de 20 mm de diâmetro exterior e 1,5 mm de espessura. Resistência à compressão 750 N
Dados técnicos: Custo energético 12.594 MJ; Emissão de CO2 0.625 kg; Código LER 17 02 03; Massa do elemento 0.13 kg; Volume 0.000217 m3

**mt35cep010aa** m Cabo unipolar H07V-U
Dados técnicos: Custo energético 0.772 MJ; Emissão de CO2 0.069 kg; Código LER 17 04 11; Massa do elemento 0.02 kg; Volume 0.000013 m3
Resíduos:
- embalagem: re150101 Embalagens de papel e cartão; rendimento 0.065 kg
