# Móvel base para lavatório

- Propriedade do ficheiro: CYPE Ingenieros S.A.
- Formato: FIEBDC-3/2016
- Programa: Gerador de preços para construção civil. CYPE Ingenieros, S.A.
- Data: 20/04/2024
- Âmbito geográfico: Moçambique
- Moeda: MZN
- Custos indirectos: 3 %
- IVA: 17 %

## S Equipamentos fixos e sinalização

### SM Casas de banho

#### SMN Móveis

**SMN010** Ud Móvel base para lavatório.
Móvel de banheira (módulo base), para lavatório de sobre-móvel, com acabamento lacado brilhante branco, de 1000 mm de largura. Incluindo elementos de fixação. Totalmente montado.
Inclui: Marcação da localização e dos pontos de fixação. Montagem do móvel.
Critério de medição de projecto: Número de unidades previstas, segundo documentação gráfica de Projecto.
Critério de medição de obra: Medir-se-á o número de unidades realmente colocadas segundo especificações de Projecto.

| Código | Un | Descrição | Rendimento | Preço | Importância |
|---|---|---|---|---|---|
| mt31mss010k | Ud | Móvel de banheira (módulo base), para lavatório de sobre-móvel, com acabamento lacado brilhante branco, de 1000 mm de largura. (material) | 1 | 6669.57 | 6669.570 |
| mo011 | h | Oficial de 1ª montador. (mão de obra) | 0.727 | 136.52 | 99.250 |
| mo080 | h | Ajudante de montador. (mão de obra) | 0.727 | 99.31 | 72.198 |
| % | % | Custos directos complementares | 2 % | 6841.018 | 136.820 |
|  |  | Custos directos |  |  | 6977.838 |
