# Móvel base para lavatório

- Propriedade do ficheiro: CYPE Ingenieros S.A.
- Formato: FIEBDC-3/2016
- Programa: Gerador de preços para construção civil. CYPE Ingenieros, S.A.
- Data: 20/04/2024
- Âmbito geográfico: Moçambique
- Moeda: MZN
- Custos indirectos: 3 %
- IVA: 17 %

## S Equipamentos fixos e sinalização

### SM Casas de banho

#### SMN Móveis

**SMN010** Ud Móvel base para lavatório.
Móvel de banheira (módulo base), para lavatório de encastrar por cima, de madeira de pinho-insigne, de 850 mm de largura. Incluindo patas de apoio do móvel. Totalmente montado.
Inclui: Marcação da localização. Montagem do móvel.
Critério de medição de projecto: Número de unidades previstas, segundo documentação gráfica de Projecto.
Critério de medição de obra: Medir-se-á o número de unidades realmente colocadas segundo especificações de Projecto.

| Código | Un | Descrição | Rendimento | Preço | Importância |
|---|---|---|---|---|---|
| mt31mes010df | Ud | Móvel de banheira (módulo base), para lavatório de encastrar por cima, de madeira de pinho-insigne, de 850 mm de largura. (material) | 1 | 125818.71 | 125818.710 |
| mt31abn500 | Ud | Conjunto de 2 patas para móvel base de lavatório. (material) | 2 | 6943.98 | 13887.960 |
| mo011 | h | Oficial de 1ª montador. (mão de obra) | 0.482 | 136.52 | 65.803 |
| mo080 | h | Ajudante de montador. (mão de obra) | 0.482 | 99.31 | 47.867 |
| % | % | Custos directos complementares | 2 % | 139820.340 | 2796.407 |
|  |  | Custos directos |  |  | 142616.747 |

## Recursos

**mt31abn500** Ud Conjunto de 2 patas para móvel base de lavatório
Dados técnicos: Custo energético 9.563 MJ; Emissão de CO2 1.461 kg
Resíduos:
- embalagem: re150101 Embalagens de papel e cartão. (componente de resíduo); rendimento 0.072 kg; Código LER 15 01 01; Massa do elemento 1 kg; Volume 0.001333 m3
