# Móvel base para lavatório

- Propriedade do ficheiro: CYPE Ingenieros S.A.
- Formato: FIEBDC-3/2016
- Programa: Gerador de preços para construção civil. CYPE Ingenieros, S.A.
- Data: 20/04/2024
- Âmbito geográfico: Moçambique
- Moeda: MZN
- Custos indirectos: 3 %
- IVA: 17 %

## S Equipamentos fixos e sinalização

### SM Casas de banho

#### SMN Móveis

**SMN010** Ud Móvel base para lavatório.
Móvel de banheira (módulo base), para lavatório de encastrar por cima, com acabamento lacado brilhante branco, de 900 mm de largura. Incluindo patas de apoio do móvel. Totalmente montado.
Inclui: Marcação da localização. Montagem do móvel.
Critério de medição de projecto: Número de unidades previstas, segundo documentação gráfica de Projecto.
Critério de medição de obra: Medir-se-á o número de unidades realmente colocadas segundo especificações de Projecto.

| Código | Un | Descrição | Rendimento | Preço | Importância |
|---|---|---|---|---|---|
| mt31mes010eg | Ud | Móvel de banheira (módulo base), para lavatório de encastrar por cima, com acabamento lacado brilhante branco, de 900 mm de largura. (material) | 1 | 66244.14 | 66244.140 |
| mt31abn500 | Ud | Conjunto de 2 patas para móvel base de lavatório. (material) | 2 | 6943.98 | 13887.960 |
| mo011 | h | Oficial de 1ª montador. (mão de obra) | 0.49 | 136.52 | 66.895 |
| mo080 | h | Ajudante de montador. (mão de obra) | 0.49 | 99.31 | 48.662 |
| % | % | Custos directos complementares | 2 % | 80247.657 | 1604.953 |
|  |  | Custos directos |  |  | 81852.610 |

## Recursos

**mt31abn500** Ud Conjunto de 2 patas para móvel base de lavatório
Dados técnicos: Custo energético 9.563 MJ; Emissão de CO2 1.461 kg
Resíduos:
- embalagem: re150101 Embalagens de papel e cartão. (componente de resíduo); rendimento 0.072 kg; Código LER 15 01 01; Massa do elemento 1 kg; Volume 0.001333 m3
