# Barra de apoio para deficientes, reabilitação e idosos

- Propriedade do ficheiro: CYPE Ingenieros S.A.
- Formato: FIEBDC-3/2016
- Programa: Gerador de preços para construção civil. CYPE Ingenieros, S.A.
- Data: 20/04/2024
- Âmbito geográfico: Moçambique
- Moeda: MZN
- Custos indirectos: 3 %
- IVA: 17 %

## S Equipamentos fixos e sinalização

### SP Aparelhos sanitários adaptados e ajudas técnicas

#### SPA Assentos, barras de apoio e corrimões

**SPA020** Ud Barra de apoio para deficientes, reabilitação e idosos.
Barra de apoio para deficientes, reabilitação e idosos, para sanita, colocada na parede esquerda, com forma de L, de alumínio e nylon, de dimensões totais 708x484 mm com tubo de 35 mm de diâmetro exterior e 1,5 mm de espessura. Inclusive elementos de fixação.
Inclui: Implantação e traçado no paramento da localização da barra. Colocação, nivelamento e fixação dos elementos de suporte. Limpeza do elemento.
Critério de medição de projecto: Número de unidades previstas, segundo documentação gráfica de Projecto.
Critério de medição de obra: Medir-se-á o número de unidades realmente colocadas segundo especificações de Projecto.

| Código | Un | Descrição | Rendimento | Preço | Importância |
|---|---|---|---|---|---|
| mt31abp134ba | Ud | Barra de apoio para deficientes, reabilitação e idosos, para sanita, colocada na parede esquerda, com forma de L, de alumínio e nylon, de dimensões totais 708x484 mm com tubo de 35 mm de diâmetro exterior e 1,5 mm de espessura, inclusive fixações de aço inoxidável. (material) | 1 | 12673.15 | 12673.150 |
| mo107 | h | Ajudante de canalizador. (mão de obra) | 1.009 | 99.12 | 100.012 |
| % | % | Custos directos complementares | 2 % | 12773.162 | 255.463 |
|  |  | Custos directos |  |  | 13028.625 |
