# Sanita suspensa com fluxómetro

- Propriedade do ficheiro: CYPE Ingenieros S.A.
- Formato: FIEBDC-3/2016
- Programa: Gerador de preços para construção civil. CYPE Ingenieros, S.A.
- Data: 31/10/2024
- Âmbito geográfico: Moçambique
- Moeda: MZN
- Custos indirectos: 3 %
- IVA: 17 %

## S Equipamentos fixos e sinalização

### SP Aparelhos sanitários adaptados e ajudas técnicas

#### SPI Sanitas

**SPI022** Ud Sanita suspensa com fluxómetro.
Taça de sanita com tanque integrado, de porcelana sanitária, para montagem suspensa, cor branca, com assento de sanita extraível e anti-deslizante e tampa, com saída para ligação horizontal, equipada com fluxómetro fixado a estrutura metálica regulável, de aço pintado com poliéster, encastrado em parede de alvenaria ou em parede de placas de gesso, de 495 mm de largura e 1050 mm de altura. Inclusive silicone para enchimento de juntas.
Inclui: Marcação. Colocação e fixação da estrutura. Colocação e fixação do aparelho. Montagem do elemento de drenagem. Ligação à rede de drenagem. Montagem da torneira. Ligação à rede de água fria. Verificação do seu correcto funcionamento. Vedação de juntas.
Critério de medição de projecto: Número de unidades previstas, segundo documentação gráfica de Projecto.
Critério de medição de obra: Medir-se-á o número de unidades realmente colocadas segundo especificações de Projecto.

| Código | Un | Descrição | Rendimento | Preço | Importância |
|---|---|---|---|---|---|
| mt30ipp040a | Ud | Taça de sanita com tanque integrado, de porcelana sanitária, para montagem suspensa, cor branca, com assento de sanita extraível e anti-deslizante e tampa, com saída para ligação horizontal, equipada com fluxómetro, com possibilidade de utilização como bidé; para fixar ao suporte através de 2 pontos de ancoragem. (material) | 1 | 22454.94 | 22454.940 |
| mt30asp020a | Ud | Estrutura metálica regulável, de aço pintado com poliéster, como suporte de sanita suspensa e fluxómetro, para encastrar em parede de alvenaria ou em parede de placas de gesso, de 495 mm de largura e 1050 a 1300 mm de altura; inclusive ancoragens, joelho de descarga de 110 mm de diâmetro e elementos de ligação. (material) | 1 | 21257.34 | 21257.340 |
| mt30www005 | Ud | Cartucho de 300 ml de silicone ácida monocomponente, fungicida, para vedação de juntas em ambientes húmidos. (material) | 0.012 | 723.42 | 8.681 |
| mo008 | h | Oficial de 1ª canalizador. (mão de obra) | 1.64 | 138.06 | 226.418 |
| % | % | Custos directos complementares | 2 % | 43947.379 | 878.948 |
|  |  | Custos directos |  |  | 44826.327 |

Resíduos:
- colocação: mt30www005 Cartucho de 300 ml de silicone ácida monocomponente, fungicida, para vedação de juntas em ambientes húmidos; factor de resíduo 0.06

## Recursos

**mt30www005** Ud Cartucho de 300 ml de silicone ácida monocomponente, fungicida, para vedação de juntas em ambientes húmidos
Dados técnicos: Custo energético 87.088 MJ; Emissão de CO2 3.667 kg; Código LER 17 09 04; Massa do elemento 0.45 kg; Volume 0.0003 m3
Resíduos:
- embalagem: re170203 Plástico. (componente de resíduo); rendimento 0.1 kg; Código LER 17 02 03; Massa do elemento 1 kg; Volume 0.001667 m3
