# Caixa pré-fabricada

- Propriedade do ficheiro: CYPE Ingenieros S.A.
- Formato: FIEBDC-3/2016
- Programa: Gerador de preços para construção civil. CYPE Ingenieros, S.A.
- Data: 31/10/2024
- Âmbito geográfico: Moçambique
- Moeda: MZN
- Custos indirectos: 3 %
- IVA: 17 %

## U Infra-estruturas no logradouro

### UA Drenagens complementares

#### UAA Caixas

**UAA012** Ud Caixa pré-fabricada.
Caixa de passagem enterrada, pré-fabricada de betão, de dimensões interiores 40x40x50 cm, sobre base de betão simples C20/25 (X0(P); D25; S2; Cl 1,0) de 20 cm de espessura, com aro e tampa pré-fabricados de betão armado e fecho hermético à passagem dos odores mefíticos.
Critérios considerados na determinação do preço da unidade de obra: O preço não inclui a escavação nem o enchimento do tardoz.
Inclui: Marcação. Betonagem e compactação do betão na execução da base. Colocação da caixa pré-fabricada. Execução de furos para a ligação dos colectores à caixa. Ligação dos colectores à caixa. Colocação da tampa e dos acessórios. Verificação do seu correcto funcionamento.
Critério de medição de projecto: Número de unidades previstas, segundo documentação gráfica de Projecto.
Critério de medição de obra: Medir-se-á o número de unidades realmente executadas segundo especificações de Projecto.

| Código | Un | Descrição | Rendimento | Preço | Importância |
|---|---|---|---|---|---|
| mt10hmf020Pa | m³ | Betão simples C20/25 (X0(P); D25; S2; Cl 1,0), fabricado em central, segundo NP EN 206. (material) | 0.098 | 4353.28 | 426.621 |
| mt11arh010b | Ud | Caixa de passagem com fundo, visitável, pré-fabricada de betão fck=25 MPa, de 40x40x50 cm de medidas interiores, para saneamento. (material) | 1 | 3514.86 | 3514.860 |
| mt11arh020b | Ud | Aro e tampa pré-fabricados de betão armado fck=25 MPa, para caixas de saneamento de 40x40 cm, espessura da tampa 4 cm, com fecho hermético à passagem dos odores mefíticos. (material) | 1 | 1198.94 | 1198.940 |
| mo041 | h | Oficial de 1ª construção de obra civil. (mão de obra) | 0.601 | 134.36 | 80.750 |
| mo087 | h | Ajudante de construção de obra civil. (mão de obra) | 0.445 | 100.44 | 44.696 |
| % | % | Custos directos complementares | 2 % | 5265.867 | 105.317 |
|  |  | Custos directos |  |  | 5371.184 |

Resíduos:
- colocação: mt10hmf020Pa Betão simples C20/25 (X0(P); D25; S2; Cl 1,0), fabricado em central, segundo NP EN 206; factor de resíduo 0.00137808

## Recursos

**mt10hmf020Pa** m³ Betão simples C20/25 (X0(P); D25; S2; Cl 1,0), fabricado em central, segundo NP EN 206
Dados técnicos: Custo energético 1840.000 MJ; Emissão de CO2 230.000 kg; Código LER 17 01 01; Massa do elemento 2300 kg; Volume 1.533333 m3
