# Câmara de inspecção de bombagem pré-fabricada, de poliéster reforçado com fibra de vidro (PRFV)

- Propriedade do ficheiro: CYPE Ingenieros S.A.
- Formato: FIEBDC-3/2016
- Programa: Gerador de preços para construção civil. CYPE Ingenieros, S.A.
- Data: 20/04/2024
- Âmbito geográfico: Moçambique
- Moeda: MZN
- Custos indirectos: 3 %
- IVA: 17 %

## U Infra-estruturas no logradouro

### UA Drenagens complementares

#### UAO Poços de bombagem

**UAO030** Ud Câmara de inspecção de bombagem pré-fabricada, de poliéster reforçado com fibra de vidro (PRFV).
Poço de bombagem, monobloco, de poliéster reforçado com fibra de vidro (PRFV), de 2000 mm de diâmetro nominal e 6,5 m de altura nominal, com cone redutor de 800 mm de diâmetro nominal na boca, com os degraus instalados, base com superfície lisa, uma entrada com manguito de união com junta elástica de 315 mm de diâmetro, uma saída de impulsão com ligação com abraçadeira de 110 mm de diâmetro e tubo para ventilação, sobre base de 30 cm de espessura de betão armado C35/45 (XC4(P) + XA2(P); D25; S2; Cl 0,2), encastre do corpo do colector 10 cm na referida base, ligeiramente armada com malha electrossoldada AR82 100x300 mm de aço A500 EL e laje em torno da boca do cone de 200x200 cm e 20 cm de espessura de betão simples C30/37 (X0(P); D25; S2; Cl 0,4); com fecho de tampa circular com bloqueio e aro de ferro fundido classe D-400 segundo NP EN 124, instalada em faixas de rodagem, incluindo vias pedonais, ou zonas de estacionamento para todo o tipo de veículos.
Critérios considerados na determinação do preço da unidade de obra: O preço inclui os equipamentos e a maquinaria necessários para o deslocamento e a colocação em obra dos elementos, mas não inclui o equipamento de bombagem, a escavação nem o enchimento do tardoz.
Inclui: Marcação. Colocação da malha electrossoldada para a base. Betonagem e compactação do betão na execução da base. Colocação do poço. Ligação dos colectores ao poço. Betonagem e compactação do betão para formação da laje em torno da boca do cone. Colocação de aro, tampa amovível e acessórios. Verificação do seu correcto funcionamento.
Critério de medição de projecto: Número de unidades previstas, segundo documentação gráfica de Projecto.
Critério de medição de obra: Medir-se-á o número de unidades realmente executadas segundo especificações de Projecto.

| Código | Un | Descrição | Rendimento | Preço | Importância |
|---|---|---|---|---|---|
| mt10haf020nElla | m³ | Betão C35/45 (XC4(P) + XA2(P); D25; S2; Cl 0,2), fabricado em central, segundo NP EN 206. (material) | 1.473 | 5026.9 | 7404.624 |
| mt07ame020llc | m² | Malha electrossoldada AR82 100x300 mm, com arames longitudinais de 8,2 mm de diâmetro e arames transversais de 6,5 mm de diâmetro, aço A500 EL. (material) | 4.909 | 425.34 | 2087.994 |
| mt11ras190c | Ud | Poço de bombagem, monobloco, de poliéster reforçado com fibra de vidro (PRFV), de 2000 mm de diâmetro nominal e 6,5 m de altura nominal, com cone redutor de 800 mm de diâmetro nominal na boca, com os degraus instalados, base com superfície lisa, uma entrada com manguito de união com junta elástica de 315 mm de diâmetro, uma saída de impulsão com ligação com abraçadeira de 110 mm de diâmetro e tubo para ventilação, segundo EN 13598-2. (material) | 1 | 616037.5 | 616037.500 |
| mt10hmf020Ta | m³ | Betão simples C30/37 (X0(P); D25; S2; Cl 0,4), fabricado em central, segundo NP EN 206. (material) | 0.172 | 4818.27 | 828.742 |
| mt46tpr010q | Ud | Tampa circular com bloqueio através de trincos e aro de ferro fundido dúctil de 850 mm de diâmetro exterior e 100 mm de altura, passagem livre de 600 mm, para câmara, classe D-400 segundo NP EN 124. Tampa revestida com tinta betuminosa e aro provido de junta de insonorização de polietileno e dispositivo anti-roubo. (material) | 1 | 5294.94 | 5294.940 |
| mq04cag010a | h | Camião com grua de carga máxima 6 t. (equipamento) | 0.33 | 1963.13 | 647.833 |
| mo041 | h | Oficial de 1ª construção de obra civil. (mão de obra) | 2.694 | 132.85 | 357.898 |
| mo087 | h | Ajudante de construção de obra civil. (mão de obra) | 1.347 | 99.31 | 133.771 |
| % | % | Custos directos complementares | 2 % | 632793.302 | 12655.866 |
|  |  | Custos directos |  |  | 645449.168 |

Resíduos:
- colocação: mt10haf020nElla Betão C35/45 (XC4(P) + XA2(P); D25; S2; Cl 0,2), fabricado em central, segundo NP EN 206; factor de resíduo 0.0012495
- colocação: mt07ame020llc; factor de resíduo 0.00825637
- colocação: mt10hmf020Ta Betão simples C30/37 (X0(P); D25; S2; Cl 0,4), fabricado em central, segundo NP EN 206; factor de resíduo 0.00128842

## Recursos

**mt10haf020nElla** m³ Betão C35/45 (XC4(P) + XA2(P); D25; S2; Cl 0,2), fabricado em central, segundo NP EN 206
Dados técnicos: Custo energético 2208.000 MJ; Emissão de CO2 253.000 kg; Código LER 17 01 01; Massa do elemento 2300 kg; Volume 1.533333 m3

**mt07ame020llc** m² Malha electrossoldada AR82 100x300 mm
Dados técnicos: Custo energético 49.347 MJ; Emissão de CO2 2.560 kg; Código LER 17 04 05; Massa do elemento 5.02 kg; Volume 0.00239 m3

**mt11ras190c** Ud Poço de bombagem
Dados técnicos: Custo energético 43102.745 MJ; Emissão de CO2 1932.574 kg
Resíduos:
- embalagem: re150101 Embalagens de papel e cartão. (componente de resíduo); rendimento 1.584 kg; Código LER 15 01 01; Massa do elemento 1 kg; Volume 0.001333 m3

**mt10hmf020Ta** m³ Betão simples C30/37 (X0(P); D25; S2; Cl 0,4), fabricado em central, segundo NP EN 206
Dados técnicos: Custo energético 2208.000 MJ; Emissão de CO2 253.000 kg; Código LER 17 01 01; Massa do elemento 2300 kg; Volume 1.533333 m3

**mt46tpr010q** Ud Tampa circular com bloqueio através de trincos e aro de ferro fundido dúctil de 850 mm de diâmetro exterior e 100 mm de
Dados técnicos: Custo energético 1381.150 MJ; Emissão de CO2 86.132 kg
Resíduos:
- embalagem: re150101 Embalagens de papel e cartão; rendimento 0.074 kg
