# Pavimento em resinas sintéticas

- Propriedade do ficheiro: CYPE Ingenieros S.A.
- Formato: FIEBDC-3/2016
- Programa: Gerador de preços para construção civil. CYPE Ingenieros, S.A.
- Data: 20/04/2024
- Âmbito geográfico: Moçambique
- Moeda: MZN
- Custos indirectos: 3 %
- IVA: 17 %

## U Infra-estruturas no logradouro

### UD Recintos desportivos

#### UDR Pavimentos de resinas sintéticas

**UDR010** m² Pavimento em resinas sintéticas.
Formação de revestimento contínuo sintético, formado pela aplicação sucessiva de uma camada de regularização e acondicionamento da superfície de argamassa acrílica, para regularização de superfícies e inertes siliciosos seleccionados (rendimento aproximado de 0,3 kg/m² de ligante puro e 0,5 kg/m² de inerte), três camadas de argamassa acrílica (rendimento aproximado de 0,4 kg/m² por camada) e camada de vedação de tinta monocomponente à base de resinas acrílicas (rendimento aproximado de 0,2 kg/m²), para campo de paddle, sobre pavimento em aglomerado asfáltico não incluído neste preço.
Inclui: Limpeza do suporte, consistindo numa varredela (manual ou mecânica com varredora) ou sopragem da superfície a tratar. Marcação das dimensões do campo. Secagem de cada camada antes de aplicar a seguinte, incluindo raspagem, varredela e sopragem das imperfeições. Aplicação do revestimento em sucessivas camadas delgadas.
Critério de medição de projecto: Superfície medida segundo documentação gráfica de Projecto.
Critério de medição de obra: Medir-se-á a superfície realmente executada segundo especificações de Projecto.

| Código | Un | Descrição | Rendimento | Preço | Importância |
|---|---|---|---|---|---|
| mt47adc060a | kg | Argamassa acrílica, para regularização de superfícies. (material) | 0.3 | 540.47 | 162.141 |
| mt47adc050b | kg | Inertes siliciosos de granulometria 0,2-0,4 mm. (material) | 0.5 | 30.79 | 15.395 |
| mt08aaa010a | m³ | Água. (material) | 0.68 | 68.32 | 46.458 |
| mt47adc080a | kg | Argamassa acrílica. (material) | 1.2 | 599.75 | 719.700 |
| mt27pij050a | kg | Tinta monocomponente à base de resinas acrílicas. (material) | 0.2 | 952.09 | 190.418 |
| mo041 | h | Oficial de 1ª construção de obra civil. (mão de obra) | 0.432 | 132.85 | 57.391 |
| mo087 | h | Ajudante de construção de obra civil. (mão de obra) | 0.649 | 99.31 | 64.452 |
| % | % | Custos directos complementares | 2 % | 1255.955 | 25.119 |
|  |  | Custos directos |  |  | 1281.074 |

Resíduos:
- colocação: mt47adc060a Argamassa acrílica, para regularização de superfícies; factor de resíduo 0.038381
- colocação: mt47adc050b Inertes siliciosos de granulometria 0,2-0,4 mm; factor de resíduo 0.003
- colocação: mt47adc080a Argamassa acrílica; factor de resíduo 0.035
- colocação: mt27pij050a Tinta monocomponente à base de resinas acrílicas; factor de resíduo 0.0275

## Recursos

**mt47adc060a** kg Argamassa acrílica, para regularização de superfícies
Dados técnicos: Custo energético 15.053 MJ; Emissão de CO2 0.575 kg; Código LER 17 09 04; Massa do elemento 1 kg; Volume 0.000667 m3
Resíduos:
- embalagem: re170203 Plástico. (componente de resíduo); rendimento 0.003 kg; Código LER 17 02 03; Massa do elemento 1 kg; Volume 0.001667 m3

**mt47adc050b** kg Inertes siliciosos de granulometria 0,2-0,4 mm
Dados técnicos: Custo energético 0.075 MJ; Emissão de CO2 0.004 kg; Código LER 01 04 09; Massa do elemento 1 kg; Volume 0.000625 m3

**mt08aaa010a** m³ Água
Dados técnicos: Custo energético 60.000 MJ; Emissão de CO2 30.000 kg

**mt47adc080a** kg Argamassa acrílica
Dados técnicos: Custo energético 15.053 MJ; Emissão de CO2 0.575 kg; Código LER 17 09 04; Massa do elemento 1 kg; Volume 0.000667 m3
Resíduos:
- embalagem: re170203 Plástico; rendimento 0.003 kg

**mt27pij050a** kg Tinta monocomponente à base de resinas acrílicas
Dados técnicos: Custo energético 31.490 MJ; Emissão de CO2 1.556 kg; Código LER 08 01 11; Massa do elemento 1 kg; Volume 0.001111 m3
Resíduos:
- embalagem: re170203 Plástico; rendimento 0.045 kg
