# Pintura com tinta de borracha clorada sobre paramento horizontal em campos desportivos

- Propriedade do ficheiro: CYPE Ingenieros S.A.
- Formato: FIEBDC-3/2016
- Programa: Gerador de preços para construção civil. CYPE Ingenieros, S.A.
- Data: 20/04/2024
- Âmbito geográfico: Moçambique
- Moeda: MZN
- Custos indirectos: 3 %
- IVA: 17 %

## U Infra-estruturas no logradouro

### UD Recintos desportivos

#### UDV Revestimentos

**UDV035** m² Pintura com tinta de borracha clorada sobre paramento horizontal em campos desportivos.
Aplicação manual de duas demãos de tinta de borracha clorada, anti-deslizante, cor verde, acabamento acetinado, textura lisa, diluídas com 10 a 15% de diluente formulado à base de hidrocarbonetos aromáticos, (rendimento: 0,11 l/m² cada demão); sobre paramento horizontal de betão, para campo de paddle.
Critérios considerados na determinação do preço da unidade de obra: O preço inclui a protecção dos elementos da envolvente que possam ser afectados durante os trabalhos.
Inclui: Preparação e limpeza prévia do suporte. Preparação da mistura. Aplicação de uma demão de primário e uma demão de acabamento.
Critério de medição de projecto: Superfície medida segundo documentação gráfica de Projecto.
Critério de medição de obra: Medir-se-á a superfície realmente executada segundo especificações de Projecto.

| Código | Un | Descrição | Rendimento | Preço | Importância |
|---|---|---|---|---|---|
| mt27pdj025b | l | Tinta à base de resinas de borracha clorada, cor verde, acabamento acetinado, textura lisa, resistente aos álcalis e anti-deslizante, resistência ao deslizamento maior que 45 segundo ENV 12633; para aplicar com trincha, rolo ou pistola. (material) | 0.22 | 1412.94 | 310.847 |
| mt27wad100 | l | Dissolvente formado à base de hidrocarbonetos aromáticos de alto ponto de ebulição. (material) | 0.033 | 536.85 | 17.716 |
| mo038 | h | Oficial de 1ª pintor. (mão de obra) | 0.099 | 132.85 | 13.152 |
| mo076 | h | Ajudante de pintor. (mão de obra) | 0.099 | 99.31 | 9.832 |
| % | % | Custos directos complementares | 2 % | 351.547 | 7.031 |
|  |  | Custos directos |  |  | 358.578 |

Resíduos:
- colocação: mt27pdj025b; factor de resíduo 0.0275

## Recursos

**mt27pdj025b** l Tinta à base de resinas de borracha clorada
Dados técnicos: Custo energético 41.082 MJ; Emissão de CO2 2.030 kg; Código LER 08 01 11; Massa do elemento 1.4 kg; Volume 0.001556 m3
Resíduos:
- embalagem: re170203 Plástico. (componente de resíduo); rendimento 0.032 kg; Código LER 17 02 03; Massa do elemento 1 kg; Volume 0.001667 m3
