# Filtro de águas pluviais, em caixa

- Propriedade do ficheiro: CYPE Ingenieros S.A.
- Formato: FIEBDC-3/2016
- Programa: Gerador de preços para construção civil. CYPE Ingenieros, S.A.
- Data: 20/04/2024
- Âmbito geográfico: Moçambique
- Moeda: MZN
- Custos indirectos: 3 %
- IVA: 17 %

## U Infra-estruturas no logradouro

### UG Armazenamento e gestão de águas pluviais

#### UGF Filtros

**UGF020** Ud Filtro de águas pluviais, em caixa.
Filtro de águas pluviais auto-limpável com malha de aço inoxidável de 0,35 mm de espaçamento, para instalar em caixa de passagem visitável de 550 mm de diâmetro nominal e 0,58 a 1,05 m de altura nominal, com boca de 450 mm de diâmetro nominal, uma entrada e duas saídas, de 110 mm de diâmetro.
Critérios considerados na determinação do preço da unidade de obra: O preço não inclui a escavação nem o enchimento do tardoz.
Inclui: Marcação. Ligação.
Critério de medição de projecto: Número de unidades previstas, segundo documentação gráfica de Projecto.
Critério de medição de obra: Medir-se-á o número de unidades realmente executadas segundo especificações de Projecto.

| Código | Un | Descrição | Rendimento | Preço | Importância |
|---|---|---|---|---|---|
| mt36fpg020a | Ud | Filtro de águas pluviais auto-limpável com malha de aço inoxidável de 0,35 mm de espaçamento, para instalar em caixa de passagem visitável de 550 mm de diâmetro nominal e 0,58 a 1,05 m de altura nominal, com boca de 450 mm de diâmetro nominal, uma entrada e duas saídas, de 110 mm de diâmetro. (material) | 1 | 37057.37 | 37057.370 |
| mo008 | h | Oficial de 1ª canalizador. (mão de obra) | 0.299 | 136.52 | 40.819 |
| mo107 | h | Ajudante de canalizador. (mão de obra) | 0.299 | 99.12 | 29.637 |
| % | % | Custos directos complementares | 2 % | 37127.826 | 742.557 |
|  |  | Custos directos |  |  | 37870.383 |

## Recursos

**mt36fpg020a** Ud Filtro de águas pluviais auto-limpável com malha de aço inoxidável de 0,35 mm de espaçamento
Dados técnicos: Custo energético 20.572 MJ; Emissão de CO2 1.440 kg
Resíduos:
- embalagem: re150101 Embalagens de papel e cartão. (componente de resíduo); rendimento 0.086 kg; Código LER 15 01 01; Massa do elemento 1 kg; Volume 0.001333 m3
