# Bloco óptico de led

- Propriedade do ficheiro: CYPE Ingenieros S.A.
- Formato: FIEBDC-3/2016
- Programa: Gerador de preços para construção civil. CYPE Ingenieros, S.A.
- Data: 31/10/2024
- Âmbito geográfico: Moçambique
- Moeda: MZN
- Custos indirectos: 3 %
- IVA: 17 %

## U Infra-estruturas no logradouro

### UI Iluminacão exterior

#### UIB Blocos ópticos

**UIB010** Ud Bloco óptico de led.
Bloco óptico de led de alumínio extrudido, acabamento lacado de cor preto, regulável, de 20 W, factor de potência maior de 0,95, de 365x365x85 mm, com 12 LED SMD 5050, temperatura de cor 3000 K, índice de reprodução cromática maior de 80, índice unificado de encandeamento menor que 12, fluxo luminoso 2475 lúmens, com graus de protecção IP66 e IK10.
Inclui: Marcação. Montagem, ligação e verificação do seu correcto funcionamento.
Critério de medição de projecto: Número de unidades previstas, segundo documentação gráfica de Projecto.
Critério de medição de obra: Medir-se-á o número de unidades realmente executadas segundo especificações de Projecto.

| Código | Un | Descrição | Rendimento | Preço | Importância |
|---|---|---|---|---|---|
| mt34ena540aa | Ud | Bloco óptico de led de alumínio extrudido, acabamento lacado de cor preto, regulável, de 20 W, factor de potência maior de 0,95, de 365x365x85 mm, com 12 LED SMD 5050, temperatura de cor 3000 K, índice de reprodução cromática maior de 80, índice unificado de encandeamento menor que 12, fluxo luminoso 2475 lúmens, com graus de protecção IP66 e IK10. (material) | 1 | 19241.5 | 19241.500 |
| mq07cce010a | h | Camião com cesta elevatória de braço articulado de 16 m de altura máxima de trabalho e 260 kg de carga máxima. (equipamento) | 0.464 | 1984.64 | 920.873 |
| mo003 | h | Oficial de 1ª electricista. (mão de obra) | 0.484 | 138.06 | 66.821 |
| mo102 | h | Ajudante de electricista. (mão de obra) | 0.484 | 100.25 | 48.521 |
| % | % | Custos directos complementares | 2 % | 20277.715 | 405.554 |
|  |  | Custos directos |  |  | 20683.269 |
