# Projector de parede

- Propriedade do ficheiro: CYPE Ingenieros S.A.
- Formato: FIEBDC-3/2016
- Programa: Gerador de preços para construção civil. CYPE Ingenieros, S.A.
- Data: 20/04/2024
- Âmbito geográfico: Moçambique
- Moeda: MZN
- Custos indirectos: 3 %
- IVA: 17 %

## U Infra-estruturas no logradouro

### UI Iluminacão exterior

#### UID Projectores de parede

**UID010** Ud Projector de parede.
Projector de parede formado por luminária orientável, de 176x60x369 mm, de 49,1 W, alimentação a 220/240 V e 50-60 Hz, com lâmpada LED não substituível, temperatura de cor 3000 K, com corpo de alumínio injectado, acabamento lacado, cor cinzento acabamento texturizado com fecho de vidro temperado, feixe de luz extensivo e rótula de aço inoxidável para ângulos entre 90° e -30° com o plano horizontal, índice de reprodução cromática maior de 80, fluxo luminoso 4741 lúmens, graus de protecção IP66 e IK07, e isolamento classe I.
Inclui: Marcação. Montagem, ligação e verificação do seu correcto funcionamento.
Critério de medição de projecto: Número de unidades previstas, segundo documentação gráfica de Projecto.
Critério de medição de obra: Medir-se-á o número de unidades realmente executadas segundo especificações de Projecto.

| Código | Un | Descrição | Rendimento | Preço | Importância |
|---|---|---|---|---|---|
| mt34dlg010fe | Ud | Luminária orientável, de 176x60x369 mm, de 49,1 W, alimentação a 220/240 V e 50-60 Hz, com lâmpada LED não substituível, temperatura de cor 3000 K, com corpo de alumínio injectado, acabamento lacado, cor cinzento acabamento texturizado com fecho de vidro temperado, feixe de luz extensivo e rótula de aço inoxidável para ângulos entre 90° e -30° com o plano horizontal, índice de reprodução cromática maior de 80, fluxo luminoso 4741 lúmens, graus de protecção IP66 e IK07, e isolamento classe I. (material) | 1 | 39245.28 | 39245.280 |
| mo003 | h | Oficial de 1ª electricista. (mão de obra) | 0.363 | 136.52 | 49.557 |
| mo102 | h | Ajudante de electricista. (mão de obra) | 0.363 | 99.12 | 35.981 |
| % | % | Custos directos complementares | 2 % | 39330.818 | 786.616 |
|  |  | Custos directos |  |  | 40117.434 |
