# Lâmpada de led

- Propriedade do ficheiro: CYPE Ingenieros S.A.
- Formato: FIEBDC-3/2016
- Programa: Gerador de preços para construção civil. CYPE Ingenieros, S.A.
- Data: 31/10/2024
- Âmbito geográfico: Moçambique
- Moeda: MZN
- Custos indirectos: 3 %
- IVA: 17 %

## U Infra-estruturas no logradouro

### UI Iluminacão exterior

#### UIL Lâmpadas

**UIL010** Ud Lâmpada de led
Lâmpada de led, de 8 W, com casquilho E27, classe de eficiência energética A+, factor de potência maior de 0,90, de 60 mm de diâmetro e 123 mm de altura, feixe de luz 360°, com LED SMD LM561B, temperatura de cor 3000 K, índice de reprodução cromática maior de 80, fluxo luminoso 838 lúmens, grau de protecção IP64.
Inclui: Marcação. Colocação. Verificação do seu correcto funcionamento.
Critério de medição de projecto: Número de unidades previstas, segundo documentação gráfica de Projecto.
Critério de medição de obra: Medir-se-á o número de unidades realmente executadas segundo especificações de Projecto.

| Código | Un | Descrição | Rendimento | Preço | Importância |
|---|---|---|---|---|---|
| mt34ena560aa | Ud | Lâmpada de led, de 8 W, com casquilho E27, classe de eficiência energética A+, factor de potência maior de 0,90, de 60 mm de diâmetro e 123 mm de altura, feixe de luz 360°, com LED SMD LM561B, temperatura de cor 3000 K, índice de reprodução cromática maior de 80, fluxo luminoso 838 lúmens, grau de protecção IP64. (material) | 1 | 2399.07 | 2399.070 |
| mq07cce010a | h | Camião com cesta elevatória de braço articulado de 16 m de altura máxima de trabalho e 260 kg de carga máxima. (equipamento) | 0.464 | 1984.64 | 920.873 |
| mo003 | h | Oficial de 1ª electricista. (mão de obra) | 0.478 | 138.06 | 65.993 |
| mo102 | h | Ajudante de electricista. (mão de obra) | 0.478 | 100.25 | 47.920 |
| % | % | Custos directos complementares | 2 % | 3433.856 | 68.677 |
|  |  | Custos directos |  |  | 3502.533 |
