# Adubação de fundo

- Propriedade do ficheiro: CYPE Ingenieros S.A.
- Formato: FIEBDC-3/2016
- Programa: Gerador de preços para construção civil. CYPE Ingenieros, S.A.
- Data: 31/10/2024
- Âmbito geográfico: Moçambique
- Moeda: MZN
- Custos indirectos: 3 %
- IVA: 17 %

## U Infra-estruturas no logradouro

### UJ Jardins

#### UJA Acondicionamento do terreno

**UJA060** m² Adubação de fundo.
Adubação de fundo de terreno solto com adubo mineral sólido de libertação rápida, espalhamento com meios mecânicos, através de tractor agrícola equipado com adubador, com um rendimento de 0,05 kg/m², procurando uma distribuição uniforme.
Inclui: Humedecimento prévio do terreno. Adubação do terreno. Sinalização e protecção do terreno adubado.
Critério de medição de projecto: Superfície medida em projecção horizontal, segundo documentação gráfica de Projecto.
Critério de medição de obra: Medir-se-á, em projecção horizontal, a superfície realmente executada segundo especificações de Projecto.

| Código | Un | Descrição | Rendimento | Preço | Importância |
|---|---|---|---|---|---|
| mt08aaa010a | m³ | Água. (material) | 0.005 | 68.61 | 0.343 |
| mt48tif030a | kg | Adubo mineral sólido, de libertação rápida. (material) | 0.05 | 82.93 | 4.147 |
| mq09tra040 | h | Tractor agrícola, de 44 kW de potência, equipado com adubador. (equipamento) | 0.001 | 1201.51 | 1.202 |
| mo086 | h | Ajudante de jardineiro. (mão de obra) | 0.001 | 100.44 | 0.100 |
| % | % | Custos directos complementares | 2 % | 5.792 | 0.116 |
|  |  | Custos directos |  |  | 5.908 |

Resíduos:
- colocação: mt48tif030a Adubo mineral sólido, de libertação rápida; factor de resíduo 0.047217

## Recursos

**mt08aaa010a** m³ Água
Dados técnicos: Custo energético 60.000 MJ; Emissão de CO2 30.000 kg

**mt48tif030a** kg Adubo mineral sólido, de libertação rápida
Dados técnicos: Custo energético 30.291 MJ; Emissão de CO2 3.674 kg; Código LER 06 10 99; Massa do elemento 1 kg; Volume 0.001111 m3
Resíduos:
- embalagem: re170203 Plástico. (componente de resíduo); rendimento 0.003 kg; Código LER 17 02 03; Massa do elemento 1 kg; Volume 0.001667 m3
