# Vedação natural

- Propriedade do ficheiro: CYPE Ingenieros S.A.
- Formato: FIEBDC-3/2016
- Programa: Gerador de preços para construção civil. CYPE Ingenieros, S.A.
- Data: 31/10/2024
- Âmbito geográfico: Moçambique
- Moeda: MZN
- Custos indirectos: 3 %
- IVA: 17 %

## U Infra-estruturas no logradouro

### UJ Jardins

#### UJV Vedação e ocultação

**UJV020** m² Vedação natural.
Vedação de caniço de cana natural, de canas inteiras, de 100 cm de altura, cosido com arame galvanizado, fixado com arame galvanizado sobre um suporte existente.
Inclui: Colocação da vedação natural e fixação com arame galvanizado.
Critério de medição de projecto: Superfície medida segundo documentação gráfica de Projecto.
Critério de medição de obra: Medir-se-á a superfície realmente executada segundo especificações de Projecto.

| Código | Un | Descrição | Rendimento | Preço | Importância |
|---|---|---|---|---|---|
| mt48cnj020a | m² | Caniço de cana natural, de canas inteiras, de 100 cm de altura, cosido com arame galvanizado, fornecido em rolos de 500 cm de largura. (material) | 1 | 126.32 | 126.320 |
| mt08var050 | kg | Arame galvanizado para atar, de 1,30 mm de diâmetro. (material) | 0.1 | 68.61 | 6.861 |
| mo040 | h | Oficial de 1ª jardineiro. (mão de obra) | 0.247 | 134.36 | 33.187 |
| mo115 | h | Operário jardineiro. (mão de obra) | 0.247 | 96.77 | 23.902 |
| % | % | Custos directos complementares | 2 % | 190.270 | 3.805 |
|  |  | Custos directos |  |  | 194.075 |

Resíduos:
- colocação: mt48cnj020a; factor de resíduo 0.0015
- colocação: mt08var050 Arame galvanizado para atar, de 1,30 mm de diâmetro; factor de resíduo 0.0038

## Recursos

**mt48cnj020a** m² Caniço de cana natural
Dados técnicos: Custo energético 28.166 MJ; Emissão de CO2 -0.718 kg; Código LER 17 02 01; Massa do elemento 0.56 kg; Volume 0.000509 m3
Resíduos:
- embalagem: re170203 Plástico. (componente de resíduo); rendimento 0.002 kg; Código LER 17 02 03; Massa do elemento 1 kg; Volume 0.001667 m3

**mt08var050** kg Arame galvanizado para atar, de 1,30 mm de diâmetro
Dados técnicos: Custo energético 25.100 MJ; Emissão de CO2 2.560 kg; Código LER 17 04 05; Massa do elemento 1 kg; Volume 0.000476 m3
