# Equipamento automático de cloração salina

- Propriedade do ficheiro: CYPE Ingenieros S.A.
- Formato: FIEBDC-3/2016
- Programa: Gerador de preços para construção civil. CYPE Ingenieros, S.A.
- Data: 20/04/2024
- Âmbito geográfico: Moçambique
- Moeda: MZN
- Custos indirectos: 3 %
- IVA: 17 %

## U Infra-estruturas no logradouro

### UP Piscinas

#### UPA Equipamentos de controlo e cloração salina

**UPA010** Ud Equipamento automático de cloração salina.
Equipamento de electrólise salina para geração de cloro com controlo automático do pH, para uma piscina de 30 m³ de capacidade, produção de cloro 7 g/h, com ecrã táctil, detector de gás, fluxostato, porta-sondas compacto, bomba dosificadora, eléctrodos de alta qualidade, de entradas e saídas digitais para controlo de outros equipamentos da piscina, porta Ethernet e possibilidade de controlo desde smartphone ou tablet através de aplicação para IOS (iPhone e iPad) e Android.
Inclui: Colocação e fixação do equipamento. Colocação e fixação de acessórios e peças especiais. Verificação do correcto funcionamento da instalação.
Critério de medição de projecto: Número de unidades previstas, segundo documentação gráfica de Projecto.
Critério de medição de obra: Medir-se-á o número de unidades realmente executadas segundo especificações de Projecto.

| Código | Un | Descrição | Rendimento | Preço | Importância |
|---|---|---|---|---|---|
| mt47pec110f | Ud | Equipamento de electrólise salina para geração de cloro com controlo automático do pH, para uma piscina de 30 m³ de capacidade, produção de cloro 7 g/h, com ecrã táctil, detector de gás, fluxostato, porta-sondas compacto, bomba dosificadora, eléctrodos de alta qualidade, de entradas e saídas digitais para controlo de outros equipamentos da piscina, porta Ethernet e possibilidade de controlo desde smartphone ou tablet através de aplicação para IOS (iPhone e iPad) e Android. (material) | 1 | 139706.3 | 139706.300 |
| mo008 | h | Oficial de 1ª canalizador. (mão de obra) | 5.006 | 136.52 | 683.419 |
| mo107 | h | Ajudante de canalizador. (mão de obra) | 5.006 | 99.12 | 496.195 |
| % | % | Custos directos complementares | 2 % | 140885.914 | 2817.718 |
|  |  | Custos directos |  |  | 143703.632 |
