# Válvula selectora

- Propriedade do ficheiro: CYPE Ingenieros S.A.
- Formato: FIEBDC-3/2016
- Programa: Gerador de preços para construção civil. CYPE Ingenieros, S.A.
- Data: 31/10/2024
- Âmbito geográfico: Moçambique
- Moeda: MZN
- Custos indirectos: 3 %
- IVA: 17 %

## U Infra-estruturas no logradouro

### UP Piscinas

#### UPD Equipamentos de tratamento de águas

**UPD040** Ud Válvula selectora.
Válvula selectora de resinas termoplásticas de ABS, de 6 vias, de 1 1/2", sistema de fecho da tampa por baioneta e pressão máxima de trabalho de 3,43 bar. Inclusive elementos de ligação.
Inclui: Colocação. Ligação e verificação do seu correcto funcionamento.
Critério de medição de projecto: Número de unidades previstas, segundo documentação gráfica de Projecto.
Critério de medição de obra: Medir-se-á o número de unidades realmente executadas segundo especificações de Projecto.

| Código | Un | Descrição | Rendimento | Preço | Importância |
|---|---|---|---|---|---|
| mt47ped120a | Ud | Válvula selectora de resinas termoplásticas de ABS, de 6 vias, de 1 1/2", sistema de fecho da tampa por baioneta e pressão máxima de trabalho de 3,43 bar, inclusive elementos de ligação. (material) | 1 | 14024.98 | 14024.980 |
| mo008 | h | Oficial de 1ª canalizador. (mão de obra) | 0.188 | 138.06 | 25.955 |
| mo107 | h | Ajudante de canalizador. (mão de obra) | 0.188 | 100.25 | 18.847 |
| % | % | Custos directos complementares | 2 % | 14069.782 | 281.396 |
|  |  | Custos directos |  |  | 14351.178 |

## Recursos

**mt47ped120a** Ud Válvula selectora de resinas termoplásticas de ABS
Dados técnicos: Custo energético 1259.482 MJ; Emissão de CO2 62.596 kg
Resíduos:
- embalagem: re150101 Embalagens de papel e cartão. (componente de resíduo); rendimento 0.077 kg; Código LER 15 01 01; Massa do elemento 1 kg; Volume 0.001333 m3
