# Limpa fundos

- Propriedade do ficheiro: CYPE Ingenieros S.A.
- Formato: FIEBDC-3/2016
- Programa: Gerador de preços para construção civil. CYPE Ingenieros, S.A.
- Data: 31/10/2024
- Âmbito geográfico: Moçambique
- Moeda: MZN
- Custos indirectos: 3 %
- IVA: 17 %

## U Infra-estruturas no logradouro

### UP Piscinas

#### UPE Equipamento exterior

**UPE050** Ud Limpa fundos.
Limpa fundos automático para piscina, eléctrico, com 17 m³/h de caudal de aspiração, formado por: comando à distância, sistema de programação horária, dois motores de tracção, cabo autoflutuante, LED indicador de limpeza de filtro, carro de transporte, escovas, motor de aspiração, rodas e bocas de aspiração de altura regulável.
Inclui: Montagem.
Critério de medição de projecto: Número de unidades previstas, segundo documentação gráfica de Projecto.
Critério de medição de obra: Medir-se-á o número de unidades realmente executadas segundo especificações de Projecto.

| Código | Un | Descrição | Rendimento | Preço | Importância |
|---|---|---|---|---|---|
| mt47pep050g | Ud | Limpa fundos automático para piscina, eléctrico, com 17 m³/h de caudal de aspiração, formado por: comando à distância, sistema de programação horária, dois motores de tracção, cabo autoflutuante, LED indicador de limpeza de filtro, carro de transporte, escovas, motor de aspiração, rodas e bocas de aspiração de altura regulável. (material) | 1 | 157801.86 | 157801.860 |
| mo080 | h | Ajudante de montador. (mão de obra) | 0.125 | 100.44 | 12.555 |
| % | % | Custos directos complementares | 2 % | 157814.415 | 3156.288 |
|  |  | Custos directos |  |  | 160970.703 |

## Recursos

**mt47pep050g** Ud Limpa fundos automático para piscina
Dados técnicos: Custo energético 1109.286 MJ; Emissão de CO2 46.273 kg
Resíduos:
- embalagem: re150101 Embalagens de papel e cartão. (componente de resíduo); rendimento 0.086 kg; Código LER 15 01 01; Massa do elemento 1 kg; Volume 0.001333 m3
