# Escorrega

- Propriedade do ficheiro: CYPE Ingenieros S.A.
- Formato: FIEBDC-3/2016
- Programa: Gerador de preços para construção civil. CYPE Ingenieros, S.A.
- Data: 20/04/2024
- Âmbito geográfico: Moçambique
- Moeda: MZN
- Custos indirectos: 3 %
- IVA: 17 %

## U Infra-estruturas no logradouro

### UP Piscinas

#### UPE Equipamento exterior

**UPE030** Ud Escorrega.
Escorrega para piscina, com pista de poliéster e fibra de vidro, de 130 cm de altura e 217 cm de comprimento, de cor azul claro, com degraus de material plástico e guardas de aço inoxidável, equipado com tomada de água para facilitar o deslizamento, fixado a uma superfície suporte (não incluída neste preço). Inclusive marcação, ancoragens, batentes, embelezadores, juntas, tacos e parafusos.
Inclui: Colocação e fixação de acessórios e peças especiais.
Critério de medição de projecto: Número de unidades previstas, segundo documentação gráfica de Projecto.
Critério de medição de obra: Medir-se-á o número de unidades realmente executadas segundo especificações de Projecto.

| Código | Un | Descrição | Rendimento | Preço | Importância |
|---|---|---|---|---|---|
| mt47pep030b | Ud | Escorrega para piscina, com pista de poliéster e fibra de vidro, de 130 cm de altura e 217 cm de comprimento, de cor azul claro, com degraus de material plástico e guardas de aço inoxidável, equipado com tomada de água para facilitar o deslizamento, ancoragens dotadas de mecanismo para ligação equipotencial, batentes, embelezadores, juntas, buchas e parafusos. (material) | 1 | 171248.77 | 171248.770 |
| mt09moe040 | Ud | Argamassa expansiva. (material) | 2 | 159.43 | 318.860 |
| mo041 | h | Oficial de 1ª construção de obra civil. (mão de obra) | 3.129 | 132.85 | 415.688 |
| mo087 | h | Ajudante de construção de obra civil. (mão de obra) | 2.503 | 99.31 | 248.573 |
| % | % | Custos directos complementares | 2 % | 172231.891 | 3444.638 |
|  |  | Custos directos |  |  | 175676.529 |

## Recursos

**mt47pep030b** Ud Escorrega para piscina
Dados técnicos: Custo energético 1479.438 MJ; Emissão de CO2 134.244 kg
Resíduos:
- embalagem: re150101 Embalagens de papel e cartão. (componente de resíduo); rendimento 0.086 kg; Código LER 15 01 01; Massa do elemento 1 kg; Volume 0.001333 m3
