# Projector subaquático para piscina pré-fabricada

- Propriedade do ficheiro: CYPE Ingenieros S.A.
- Formato: FIEBDC-3/2016
- Programa: Gerador de preços para construção civil. CYPE Ingenieros, S.A.
- Data: 20/04/2024
- Âmbito geográfico: Moçambique
- Moeda: MZN
- Custos indirectos: 3 %
- IVA: 17 %

## U Infra-estruturas no logradouro

### UP Piscinas

#### UPI Equipamentos de iluminação

**UPI021** Ud Projector subaquático para piscina pré-fabricada.
Projector de luz branca, de plástico, de cor branca, de 14,5 W de potência, classe de eficiência energética E, temperatura de cor 3000 K, fluxo luminoso 1485 lúmens, alimentação a 12 V, protecção IP68, para piscina pré-fabricada, com fixação através de cruz, buchas e parafusos. Inclusive acessórios, ganchos e material auxiliar.
Inclui: Montagem e fixação. Ligação. Verificação do seu correcto funcionamento.
Critério de medição de projecto: Número de unidades previstas, segundo documentação gráfica de Projecto.
Critério de medição de obra: Medir-se-á o número de unidades realmente executadas segundo especificações de Projecto.

| Código | Un | Descrição | Rendimento | Preço | Importância |
|---|---|---|---|---|---|
| mt47pil130aa | Ud | Projector de luz branca, de plástico, de cor branca, de 14,5 W de potência, classe de eficiência energética E, temperatura de cor 3000 K, fluxo luminoso 1485 lúmens, alimentação a 12 V, protecção IP68, para piscina pré-fabricada, com fixação através de cruz, buchas e parafusos. (material) | 1 | 14730.3 | 14730.300 |
| mt34www011 | Ud | Material auxiliar para instalação de dispositivo de iluminação. (material) | 1 | 85.52 | 85.520 |
| mo003 | h | Oficial de 1ª electricista. (mão de obra) | 0.501 | 136.52 | 68.397 |
| mo102 | h | Ajudante de electricista. (mão de obra) | 0.501 | 99.12 | 49.659 |
| % | % | Custos directos complementares | 2 % | 14933.876 | 298.678 |
|  |  | Custos directos |  |  | 15232.554 |

## Recursos

**mt47pil130aa** Ud Projector de luz branca
Dados técnicos: Custo energético 0.964 MJ; Emissão de CO2 1.518 kg
Resíduos:
- embalagem: re150101 Embalagens de papel e cartão. (componente de resíduo); rendimento 1.786 kg; Código LER 15 01 01; Massa do elemento 1 kg; Volume 0.001333 m3
