# Ralo de fundo

- Propriedade do ficheiro: CYPE Ingenieros S.A.
- Formato: FIEBDC-3/2016
- Programa: Gerador de preços para construção civil. CYPE Ingenieros, S.A.
- Data: 20/04/2024
- Âmbito geográfico: Moçambique
- Moeda: MZN
- Custos indirectos: 3 %
- IVA: 17 %

## U Infra-estruturas no logradouro

### UP Piscinas

#### UPM Complementos para tanque de piscina

**UPM020** Ud Ralo de fundo.
Ralo de fundo circular de piscina, de resinas termoplásticas de ABS, de 200 mm de diâmetro, cor branca, de saída vertical de 40 mm de diâmetro e horizontal de 50 mm de diâmetro, com grelha plana de resinas termoplásticas de ABS.
Inclui: Montagem, ligação e verificação do seu correcto funcionamento.
Critério de medição de projecto: Número de unidades previstas, segundo documentação gráfica de Projecto.
Critério de medição de obra: Medir-se-á o número de unidades realmente executadas segundo especificações de Projecto.

| Código | Un | Descrição | Rendimento | Preço | Importância |
|---|---|---|---|---|---|
| mt47ped050a | Ud | Ralo de fundo circular de piscina, de resinas termoplásticas de ABS, de 200 mm de diâmetro, cor branca, de saída vertical de 40 mm de diâmetro e horizontal de 50 mm de diâmetro, com grelha plana de resinas termoplásticas de ABS. (material) | 1 | 3112.8 | 3112.800 |
| mo008 | h | Oficial de 1ª canalizador. (mão de obra) | 0.626 | 136.52 | 85.462 |
| mo107 | h | Ajudante de canalizador. (mão de obra) | 0.626 | 99.12 | 62.049 |
| % | % | Custos directos complementares | 2 % | 3260.311 | 65.206 |
|  |  | Custos directos |  |  | 3325.517 |

## Recursos

**mt47ped050a** Ud Ralo de fundo circular de piscina
Dados técnicos: Custo energético 256.771 MJ; Emissão de CO2 12.808 kg
Resíduos:
- embalagem: re150101 Embalagens de papel e cartão. (componente de resíduo); rendimento 0.072 kg; Código LER 15 01 01; Massa do elemento 1 kg; Volume 0.001333 m3
