# Boca de impulsão

- Propriedade do ficheiro: CYPE Ingenieros S.A.
- Formato: FIEBDC-3/2016
- Programa: Gerador de preços para construção civil. CYPE Ingenieros, S.A.
- Data: 31/10/2024
- Âmbito geográfico: Moçambique
- Moeda: MZN
- Custos indirectos: 3 %
- IVA: 17 %

## U Infra-estruturas no logradouro

### UP Piscinas

#### UPM Complementos para tanque de piscina

**UPM040** Ud Boca de impulsão.
Boca de impulsão, de resinas termoplásticas de ABS, cor branca, para colar a tubo de 50 mm de diâmetro.
Inclui: Montagem, ligação e verificação do seu correcto funcionamento.
Critério de medição de projecto: Número de unidades previstas, segundo documentação gráfica de Projecto.
Critério de medição de obra: Medir-se-á o número de unidades realmente executadas segundo especificações de Projecto.

| Código | Un | Descrição | Rendimento | Preço | Importância |
|---|---|---|---|---|---|
| mt47ped040a | Ud | Boca de impulsão, de resinas termoplásticas de ABS, cor branca, para colar a tubo de 50 mm de diâmetro. (material) | 1 | 881.35 | 881.350 |
| mo008 | h | Oficial de 1ª canalizador. (mão de obra) | 0.313 | 138.06 | 43.213 |
| mo107 | h | Ajudante de canalizador. (mão de obra) | 0.156 | 100.25 | 15.639 |
| % | % | Custos directos complementares | 2 % | 940.202 | 18.804 |
|  |  | Custos directos |  |  | 959.006 |

## Recursos

**mt47ped040a** Ud Boca de impulsão, de resinas termoplásticas de ABS, cor branca, para colar a tubo de 50 mm de diâmetro
Dados técnicos: Custo energético 280.991 MJ; Emissão de CO2 14.010 kg
Resíduos:
- embalagem: re150101 Embalagens de papel e cartão. (componente de resíduo); rendimento 0.072 kg; Código LER 15 01 01; Massa do elemento 1 kg; Volume 0.001333 m3
