# Calha de drenagem na borda de piscina

- Propriedade do ficheiro: CYPE Ingenieros S.A.
- Formato: FIEBDC-3/2016
- Programa: Gerador de preços para construção civil. CYPE Ingenieros, S.A.
- Data: 20/04/2024
- Âmbito geográfico: Moçambique
- Moeda: MZN
- Custos indirectos: 3 %
- IVA: 17 %

## U Infra-estruturas no logradouro

### UP Piscinas

#### UPR Remates pré-fabricados

**UPR020** m Calha de drenagem na borda de piscina.
Formação de calha de drenagem na borda de piscina composta por peças pré-fabricadas de betão para recolha de águas de 30 cm de largura, colocadas sobre base de betão simples C20/25 (X0(P); D25; S2; Cl 1,0) de 10 cm de espessura, assentes com argamassa de cimento, confeccionada em obra, dosificação 1:6, com emboço e afagadas interiormente com argamassa de cimento, confeccionada em obra, com aditivo hidrófugo, dosificação 1:3, com ângulos arredondados e posterior revestimento com poliéster reforçado com fibra de vidro. Inclusive grelha com textura anti-deslizante em material plástico de 340 mm de largura, ensamblada entre si com dispositivo de união articulado, perfil suporte e peças especiais de esquina.
Inclui: Formação da base. Marcação do traçado da calha de drenagem. Montagem das peças pré-fabricadas. Execução de aberturas para ligação de tubos. União e ajuste das juntas dos colectores à calha de drenagem. Formação do revestimento superficial. Colocação da grelha. Verificação do seu correcto funcionamento.
Critério de medição de projecto: Comprimento medido segundo documentação gráfica de Projecto.
Critério de medição de obra: Medir-se-á o comprimento realmente executado segundo especificações de Projecto.

| Código | Un | Descrição | Rendimento | Preço | Importância |
|---|---|---|---|---|---|
| mt10hmf020Pa | m³ | Betão simples C20/25 (X0(P); D25; S2; Cl 1,0), fabricado em central, segundo NP EN 206. (material) | 0.05 | 4337.61 | 216.881 |
| mt11cah010 | m | Calha pré-fabricada de betão para recolha de águas, de 30 cm de largura, inclusive peças especiais. (material) | 1.05 | 494.1 | 518.805 |
| mt08aaa010a | m³ | Água. (material) | 0.012 | 68.32 | 0.820 |
| mt01arg005a | t | Areia de pedreira, para argamassa preparada em obra. (material) | 0.064 | 713.98 | 45.695 |
| mt08cem000n | kg | Cimento cinzento em sacos. (material) | 12 | 5.62 | 67.440 |
| mt08adt010 | kg | Aditivo hidrófugo para impermeabilização de argamassas ou betões. (material) | 0.09 | 54.66 | 4.919 |
| mt47prp030 | m² | Rede de fibra de vidro. (material) | 1 | 210 | 210.000 |
| mt47prp040 | kg | Resina de poliéster. (material) | 0.75 | 660.38 | 495.285 |
| mt47prp010 | m | Grelha de PVC de 34 cm de largura para calha de piscina, de material plástico com textura anti-deslizante, inclusive perfils suporte e peças especiais de esquina. (material) | 1.05 | 2422.99 | 2544.140 |
| mt47prp020 | Ud | Peças especiais e material complementar. (material) | 1 | 80.76 | 80.760 |
| mq06hor010 | h | Betoneira eléctrica com uma capacidade de amassadura de 160 l. (equipamento) | 0.032 | 122.29 | 3.913 |
| mo087 | h | Ajudante de construção de obra civil. (mão de obra) | 1.527 | 99.31 | 151.646 |
| mo041 | h | Oficial de 1ª construção de obra civil. (mão de obra) | 0.751 | 132.85 | 99.770 |
| % | % | Custos directos complementares | 2 % | 4440.074 | 88.801 |
|  |  | Custos directos |  |  | 4528.875 |

Resíduos:
- colocação: mt10hmf020Pa Betão simples C20/25 (X0(P); D25; S2; Cl 1,0), fabricado em central, segundo NP EN 206; factor de resíduo 0.00137808
- colocação: mt01arg005a Areia de pedreira, para argamassa preparada em obra; factor de resíduo 0.00501329
- colocação: mt08cem000n Cimento cinzento em sacos; factor de resíduo 0.0063
- colocação: mt08adt010 Aditivo hidrófugo para impermeabilização de argamassas ou betões; factor de resíduo 0.055
- colocação: mt47prp030 Rede de fibra de vidro; factor de resíduo 0.055
- colocação: mt47prp040 Resina de poliéster; factor de resíduo 0.03

## Recursos

**mt10hmf020Pa** m³ Betão simples C20/25 (X0(P); D25; S2; Cl 1,0), fabricado em central, segundo NP EN 206
Dados técnicos: Custo energético 1840.000 MJ; Emissão de CO2 230.000 kg; Código LER 17 01 01; Massa do elemento 2300 kg; Volume 1.533333 m3

**mt08aaa010a** m³ Água
Dados técnicos: Custo energético 60.000 MJ; Emissão de CO2 30.000 kg

**mt01arg005a** t Areia de pedreira, para argamassa preparada em obra
Dados técnicos: Custo energético 75.000 MJ; Emissão de CO2 4.000 kg; Código LER 01 04 08; Massa do elemento 1000 kg; Volume 0.666667 m3

**mt08cem000n** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08adt010** kg Aditivo hidrófugo para impermeabilização de argamassas ou betões
Dados técnicos: Custo energético 71.130 MJ; Emissão de CO2 2.824 kg; Código LER 17 09 04; Massa do elemento 1 kg; Volume 0.000667 m3
Resíduos:
- embalagem: re170203 Plástico; rendimento 0.032 kg

**mt47prp030** m² Rede de fibra de vidro
Dados técnicos: Custo energético 16.159 MJ; Emissão de CO2 0.795 kg; Código LER 17 02 03; Massa do elemento 0.198 kg; Volume 0.00033 m3
Resíduos:
- embalagem: re170203 Plástico; rendimento 0.024 kg

**mt47prp040** kg Resina de poliéster
Dados técnicos: Custo energético 86.761 MJ; Emissão de CO2 3.294 kg; Código LER 17 09 04; Massa do elemento 1 kg; Volume 0.000667 m3
Resíduos:
- embalagem: re170203 Plástico; rendimento 0.003 kg
