# Sensores e estações meteorológicas

- Propriedade do ficheiro: CYPE Ingenieros S.A.
- Formato: FIEBDC-3/2016
- Programa: Gerador de preços para construção civil. CYPE Ingenieros, S.A.
- Data: 20/04/2024
- Âmbito geográfico: Moçambique
- Moeda: MZN
- Custos indirectos: 3 %
- IVA: 17 %

## U Infra-estruturas no logradouro

### UR Rega

#### URM Automatização

**URM020** Ud Sensores e estações meteorológicas.
Estação meteorológica com sensor de chuva ajustável entre 3 e 25 mm, sensor de vento ajustável com funcionamento entre 19 e 56 km/h e sensor de geadas com paragem a 3°C. Inclusive acessórios de montagem e ligação com o programador. Totalmente montada e ligada.
Inclui: Montagem sobre suporte exterior. Ligação eléctrica com o programador. Ajuste de funcionamento.
Critério de medição de projecto: Número de unidades previstas, segundo documentação gráfica de Projecto.
Critério de medição de obra: Medir-se-á o número de unidades realmente executadas segundo especificações de Projecto.

| Código | Un | Descrição | Rendimento | Preço | Importância |
|---|---|---|---|---|---|
| mt48hun450d | Ud | Estação meteorológica com sensor de chuva ajustável entre 3 e 25 mm, sensor de vento ajustável com funcionamento entre 19 e 56 km/h e sensor de geadas com paragem a 3°C. (material) | 1 | 8050.17 | 8050.170 |
| mo003 | h | Oficial de 1ª electricista. (mão de obra) | 1.362 | 136.52 | 185.940 |
| mo102 | h | Ajudante de electricista. (mão de obra) | 0.454 | 99.12 | 45.000 |
| % | % | Custos directos complementares | 2 % | 8281.110 | 165.622 |
|  |  | Custos directos |  |  | 8446.732 |
