# Sensores e estações meteorológicas

- Propriedade do ficheiro: CYPE Ingenieros S.A.
- Formato: FIEBDC-3/2016
- Programa: Gerador de preços para construção civil. CYPE Ingenieros, S.A.
- Data: 20/04/2024
- Âmbito geográfico: Moçambique
- Moeda: MZN
- Custos indirectos: 3 %
- IVA: 17 %

## U Infra-estruturas no logradouro

### UR Rega

#### URM Automatização

**URM020** Ud Sensores e estações meteorológicas.
Sensor de chuva ajustável entre 3 e 25 mm, suporte de montagem de alumínio, com corpo de plástico, estrutura suporte de alumínio, interruptor de intensidade nominal 10,1 A e 8 m de cabo, só apto para programadores de 125/230 V de corrente alternada. Inclusive acessórios de montagem e ligação com o programador. Totalmente montado e ligado.
Inclui: Montagem sobre uma superfície exterior. Ligação eléctrica com o programador. Ajuste de funcionamento.
Critério de medição de projecto: Número de unidades previstas, segundo documentação gráfica de Projecto.
Critério de medição de obra: Medir-se-á o número de unidades realmente executadas segundo especificações de Projecto.

| Código | Un | Descrição | Rendimento | Preço | Importância |
|---|---|---|---|---|---|
| mt48hun400a | Ud | Sensor de chuva ajustável entre 3 e 25 mm, suporte de montagem de alumínio, com corpo de plástico, estrutura suporte de alumínio, interruptor de intensidade nominal 10,1 A e 8 m de cabo, só apto para programadores de 125/230 V de corrente alternada. (material) | 1 | 1004.8 | 1004.800 |
| mo003 | h | Oficial de 1ª electricista. (mão de obra) | 0.182 | 136.52 | 24.847 |
| mo102 | h | Ajudante de electricista. (mão de obra) | 0.182 | 99.12 | 18.040 |
| % | % | Custos directos complementares | 2 % | 1047.687 | 20.954 |
|  |  | Custos directos |  |  | 1068.641 |
