# Separador de gorduras de aço inoxidável

- Propriedade do ficheiro: CYPE Ingenieros S.A.
- Formato: FIEBDC-3/2016
- Programa: Gerador de preços para construção civil. CYPE Ingenieros, S.A.
- Data: 15/12/2025
- Âmbito geográfico: Moçambique
- Moeda: MZN
- Custos indirectos: 3 %
- IVA: 17 %

## U Infra-estruturas no logradouro

### US Tratamento de águas residuais domésticas

#### USA Acessórios

**USA020** Ud Separador de gorduras de aço inoxidável.
Separador de gorduras de aço inoxidável AISI 304, de 61 litros, de 0,75 litros/s de caudal máximo de águas cinzentas e de 500x350x350 mm, com tampa, cesta de gradagem extraível, válvula de esvaziamento, boca de entrada e boca de saída de 48 mm de diâmetro.
Inclui: Marcação. Colocação. Ligação e verificação do seu correcto funcionamento.
Critério de medição de projecto: Número de unidades previstas, segundo documentação gráfica de Projecto.
Critério de medição de obra: Medir-se-á o número de unidades realmente executadas segundo especificações de Projecto.

| Código | Un | Descrição | Rendimento | Preço | Importância |
|---|---|---|---|---|---|
| mt46fgp100a | Ud | Separador de gorduras de aço inoxidável AISI 304, de 61 litros, de 0,75 litros/s de caudal máximo de águas cinzentas e de 500x350x350 mm, com tampa, cesta de gradagem extraível, válvula de esvaziamento, boca de entrada e boca de saída de 48 mm de diâmetro, para instalar por baixo de bancada. (material) | 1 | 58683.35 | 58683.350 |
| mo008 | h | Oficial de 1ª canalizador. (mão de obra) | 0.624 | 144.14 | 89.943 |
| mo107 | h | Ajudante de canalizador. (mão de obra) | 0.624 | 104.64 | 65.295 |
| % | % | Custos directos complementares | 2 % | 58838.588 | 1176.772 |
|  |  | Custos directos |  |  | 60015.360 |

## Recursos

**mt46fgp100a** Ud Separador de gorduras de aço inoxidável AISI 304
Dados técnicos: Custo energético 5002.115 MJ; Emissão de CO2 738.171 kg
Resíduos:
- embalagem: re150101 Embalagens de papel e cartão. (componente de resíduo); rendimento 3.731 kg; Código LER 15 01 01; Massa do elemento 1 kg; Volume 0.001333 m3
