# Estação depuradora biológica

- Propriedade do ficheiro: CYPE Ingenieros S.A.
- Formato: FIEBDC-3/2016
- Programa: Gerador de preços para construção civil. CYPE Ingenieros, S.A.
- Data: 20/04/2024
- Âmbito geográfico: Moçambique
- Moeda: MZN
- Custos indirectos: 3 %
- IVA: 17 %

## U Infra-estruturas no logradouro

### US Tratamento de águas residuais domésticas

#### USE Estações de tratamento de águas

**USE012** Ud Estação depuradora biológica.
Estação depuradora biológica de águas residuais, tecnologia VFL, capacidade para 80 a 250 utilizadores (população equivalente), carga média de matéria orgânica contaminante (DBO5) de 15 kg/dia e caudal máximo de água depurada de 33800 litros/dia, equipada com uma estação de bombagem, um reactor biológico tipo AT, um compressor e um depósito de lamas. Totalmente instalada e em funcionamento, sem incluir a escavação, a nivelação nem o enchimento do tardoz.
Inclui: Marcação. Colocação da estação depuradora. Ligação com as redes de abastecimento de água, de saneamento e eléctrica. Colocação em funcionamento.
Critério de medição de projecto: Número de unidades previstas, segundo documentação gráfica de Projecto.
Critério de medição de obra: Medir-se-á o número de unidades realmente executadas segundo especificações de Projecto.

| Código | Un | Descrição | Rendimento | Preço | Importância |
|---|---|---|---|---|---|
| mt46edb010o | Ud | Estação depuradora biológica de águas residuais, tecnologia VFL, capacidade para 80 a 250 utilizadores (população equivalente), carga média de matéria orgânica contaminante (DBO5) de 15 kg/dia e caudal máximo de água depurada de 33800 litros/dia, equipada com uma estação de bombagem, um reactor biológico tipo AT, um compressor e um depósito de lamas, segundo NP EN 12566-3. (material) | 1 | 2733297.48 | 2733297.480 |
| mq04cag010a | h | Camião com grua de carga máxima 6 t. (equipamento) | 1.159 | 1963.13 | 2275.268 |
| mo008 | h | Oficial de 1ª canalizador. (mão de obra) | 12.476 | 136.52 | 1703.224 |
| mo107 | h | Ajudante de canalizador. (mão de obra) | 12.476 | 99.12 | 1236.621 |
| mo003 | h | Oficial de 1ª electricista. (mão de obra) | 2.495 | 136.52 | 340.617 |
| mo102 | h | Ajudante de electricista. (mão de obra) | 2.495 | 99.12 | 247.304 |
| % | % | Custos directos complementares | 2 % | 2739100.514 | 54782.010 |
|  |  | Custos directos |  |  | 2793882.524 |

## Recursos

**mt46edb010o** Ud Estação depuradora biológica de águas residuais
Dados técnicos: Custo energético 356304.046 MJ; Emissão de CO2 12636.073 kg
Resíduos:
- embalagem: re150101 Embalagens de papel e cartão. (componente de resíduo); rendimento 0.086 kg; Código LER 15 01 01; Massa do elemento 1 kg; Volume 0.001333 m3
