# Muro de betão para vedação de terreno

- Propriedade do ficheiro: CYPE Ingenieros S.A.
- Formato: FIEBDC-3/2016
- Programa: Gerador de preços para construção civil. CYPE Ingenieros, S.A.
- Data: 31/10/2024
- Âmbito geográfico: Moçambique
- Moeda: MZN
- Custos indirectos: 3 %
- IVA: 17 %

## U Infra-estruturas no logradouro

### UV Vedações

#### UVM Muros

**UVM020** m Muro de betão para vedação de terreno.
Vedação formada por muro contínuo de betão armado, de 1 m de altura e 15 cm de espessura, realizado com betão C25/30 (XC1(P); D12; S3; Cl 0,4) fabricado em central, e malha electrossoldada AR42 100x300 mm de aço A500 EL; montagem e desmontagem do sistema de cofragem recuperável metálica para acabamento à vista. Inclusive perfis quebra arestas para biselamento de cantos e separadores.
Inclui: Limpeza e preparação da superfície de apoio. Marcação. Colocação e aprumo da malha electrossoldada com separadores homologados. Colocação de perfis quebra arestas na cofragem. Montagem do sistema de cofragem do muro. Formação de juntas. Betonagem e compactação do betão. Desmontagem do sistema de cofragem. Cura do betão.
Critério de medição de projecto: Comprimento medido segundo documentação gráfica de Projecto, descontando o comprimento das aberturas de portas e cancelas.
Critério de medição de obra: Medir-se-á o comprimento realmente executado segundo especificações de Projecto, descontando o comprimento das aberturas de portas e cancelas.

| Código | Un | Descrição | Rendimento | Preço | Importância |
|---|---|---|---|---|---|
| mt07aco020d | Ud | Separador homologado para muros. (material) | 2.4 | 3.19 | 7.656 |
| mt08eme030c | m² | Sistema de cofragem a duas faces, para muros, formado por painéis metálicos modulares, até 3 m de altura, inclusive elementos para passagem de instalações. (material) | 2 | 974.68 | 1949.360 |
| mt07ame020ddc | m² | Malha electrossoldada AR42 100x300 mm, com arames longitudinais de 4,2 mm de diâmetro e arames transversais de 4,2 mm de diâmetro, aço A500 EL. (material) | 1.1 | 132.64 | 145.904 |
| mt08var040a | Ud | Perfil quebra arestas de PVC, de várias dimensões e 2500 mm de comprimento. (material) | 1 | 25.16 | 25.160 |
| mt10haf020ngngc | m³ | Betão C25/30 (XC1(P); D12; S3; Cl 0,4), fabricado em central, segundo NP EN 206. (material) | 0.158 | 4945.26 | 781.351 |
| mo042 | h | Oficial de 1ª estruturista. (mão de obra) | 0.419 | 139.83 | 58.589 |
| mo089 | h | Ajudante de estruturista. (mão de obra) | 0.419 | 104.45 | 43.765 |
| % | % | Custos directos complementares | 2 % | 3011.785 | 60.236 |
|  |  | Custos directos |  |  | 3072.021 |

Resíduos:
- colocação: mt08eme030c; factor de resíduo 1
- colocação: mt07ame020ddc; factor de resíduo 0.021549
- colocação: mt08var040a Perfil quebra arestas de PVC, de várias dimensões e 2500 mm de comprimento; factor de resíduo 1
- colocação: mt10haf020ngngc Betão C25/30 (XC1(P); D12; S3; Cl 0,4), fabricado em central, segundo NP EN 206; factor de resíduo 0.00126805

## Recursos

**mt07aco020d** Ud Separador homologado para muros
Dados técnicos: Custo energético 1.105 MJ; Emissão de CO2 0.114 kg
Resíduos:
- embalagem: re150101 Embalagens de papel e cartão. (componente de resíduo); rendimento 0.072 kg; Código LER 15 01 01; Massa do elemento 1 kg; Volume 0.001333 m3

**mt08eme030c** m² Sistema de cofragem a duas faces
Dados técnicos: Custo energético 11.010 MJ; Emissão de CO2 0.571 kg; Código LER 17 04 05; Massa do elemento 1.12 kg; Volume 0.000533 m3

**mt07ame020ddc** m² Malha electrossoldada AR42 100x300 mm
Dados técnicos: Custo energético 14.254 MJ; Emissão de CO2 0.740 kg; Código LER 17 04 05; Massa do elemento 1.45 kg; Volume 0.00069 m3

**mt08var040a** Ud Perfil quebra arestas de PVC, de várias dimensões e 2500 mm de comprimento
Dados técnicos: Custo energético 7.989 MJ; Emissão de CO2 0.906 kg; Código LER 17 02 03; Massa do elemento 0.18 kg; Volume 0.0003 m3
Resíduos:
- embalagem: re150101 Embalagens de papel e cartão; rendimento 0.032 kg

**mt10haf020ngngc** m³ Betão C25/30 (XC1(P); D12; S3; Cl 0,4), fabricado em central, segundo NP EN 206
Dados técnicos: Custo energético 1876.000 MJ; Emissão de CO2 234.500 kg; Código LER 17 01 01; Massa do elemento 2345 kg; Volume 1.563333 m3
